# Salzplatz Birkenfeld
Angebotsaufforderung (GAEB DA XML 3.2, DA83)
Projekt: Gestaltung Salzplatz Birkenfeld
Währung: EUR
Vergabeart: Öffentliche Ausschreibung
Eröffnung: 09.09.2026 09:00:00
Ende der Zuschlagsfrist: 01.10.2026
Abgabeort: ausschließlich digital
Auftraggeber: Verbandsgemeinde Birkenfeld im Namen und, der Stadt Birkenfeld, Schneewiesenstraße 21, 55765 Birkenfeld
Erstellt mit: AVAPLAN, AVAPLAN win64bit 26.2.3.4464, 20.08.2026

## Gestaltung Salzplatz Birkenfeld
Datum: 19.08.2026
EP-Anteile: Löhne; Stoffe; Geräte; Sonstiges

*Hinweis: Schadensbehebung*
Schadensbehebung
Die Behebung der während der Bauzeit entstehenden Schäden, die auf unsachgemäße Ausführung durch den AN zurückzuführen sind, sind vom AN durchzuführen und werden nicht gesondert vergütet.

*Hinweis: Baubeschreibung*
Baubeschreibung, Vorbemerkungen und Vertragsbedingungen

1. ALLGEMEINE VORBEMERKUNGEN
1.1 Allgemeines und Lage des Bauvorhabens
Die Stadt Birkenfeld beabsichtigt die Herstellung einer neuen Freianlage „Salzplatz“ in der Salzgasse gegenüber dem bereits bestehenden Salzplatz (Ecke Salzgasse/Achtstraße). Die Gewinnung der Freifläche ist u.a. durch einen Hausabriss im Vorfeld erfolgt. Im Baufeld befindet sich noch eine Restbaugrube mit geringer Tiefe, die überbaut wird.

Die geplante Bestandsplatzfläche ist derzeit nur als Parkfläche genutzt und soll in Zukunft als Aufenthaltsfläche zum Verweilen dienen. Lediglich eine Parkfläche für beeinträchtigte Menschen ist vorgesehen.

Hinter dem neu hergestellten Gehweg folgt eine ca. 125m² große Platzfläche, mit einer Pergola überspannt und mit Sitzmauern ausgestattet, hinter einer großen Grünfläche.

Der neue Salzplatz soll mit dem alten Salzplatz durch eine optische Straßenquerung (Grinding) verbunden werden. Dies erfolgt außerhalb dieser Maßnahme.

Der geplante Platz liegt zentral in Birkenfeld. Unmittelbar östlich der geplanten Freianlage verläuft die Salzgasse. Nördlich und südlich der Platzfläche befinden sich private Zufahrten, östlich gegenüber der „alte Salzplatz“.

Die verkehrstechnische Anbindung erfolgt über die Ingenieur-Goering-Straße bzw. die Achtstraße.

1.2 Vorhandene Unterlagen, Vermessung
Hinsichtlich der geplanten Platzneugestaltung liegt eine Bestandsvermessung vor, die jederzeit eingesehen werden kann.

Weiterhin sind Bestandspläne bezüglich der bestehenden Entwässerung sowie aller Versorgungsleitungen vorhanden, die bei Bedarf auch eingesehen werden können.

Folgende Leitungsbestandpläne gilt es bei der Bauausführung zu beachten und sind daher vor Beginn der Bauarbeiten von den jeweiligen Ver- und Entsorgungsbetrieben einzuholen:

Im unmittelbaren Baufeld:
Bestandsplan Oberleitung (Westnetz GmbH)
Bestandsplan Niederspannung (Westnetz GmbH)  im geplanten Gehwegsbereich
Bestandsplan Kanal (VG Werke Birkenfeld)
Im Straßenbereich Salzgasse:
Bestandsplan Wasserversorgung (VG Werke Birkenfeld)
Bestandsplan Beleuchtungskabel (Westnetz GmbH)
Bestandsplan Mittelspannungskabel (Westnetz GmbH)
Bestandsplan Telekomkabel (Telekom)

Den Weisungen der jeweiligen Eigentümer der Ver- und Entsorgungsleitungen ist zu folgen.

1.3 Baugrunduntersuchung
Hinsichtlich des Baugrundes liegt noch keine gutachterliche Stellungnahme vor. Die Aushubarbeiten erfolgen hauptsächlich in den ungebundenen Tragschichten der befestigten Flächen. Das Aushubmaterial ist für Haufwerksbeprobungen zwischenzulagern. Die Beprobung / Deklarationsanalysen sind Bestandteil der Ausschreibung.

1.4 Umfang der Leistungen
Folgende Arbeiten werden im Zuge der Straßenbaumaßnahme öffentlich ausgeschrieben

Straßen- und Tiefbauarbeiten
- Baustelleneinrichtung, Verkehrssicherung und Vorbereitende Arbeiten
- Tief- und Straßenbauarbeiten (Pflasterarbeiten)
- Natursteinmauerwerk
- Pergola

2 BAUBESCHREIBUNG
2.1 Tief- und Straßenbauarbeiten
Dem Auftragnehmer werden zur Kalkulation alle Planunterlagen digital (liegen der Ausschreibung ebenfalls bei) zur Verfügung gestellt.

2.1.1 Gestaltung Salzplatz
Hausabriss und der Bereitstellung von Zufahrten für die daneben liegenden Privatgrundstücke.
Der geplante Platz liegt westlich des neu herzustellenden Gehwegs parallel der Salzgasse. Der Gehweg erhält die gleiche Pflasterung, wie der Gehweg gegenüber am alten Salzplatz. Dieser wird jedoch neu gebaut, mit einer Breite von 1,80m oder breiter und einer Querneigung von 2,5% zur Salzgasse. Das bestehende Rundbord dort wird beibehalten.

Dahinter folgt die gepflasterte Platzfläche hinter einer großzügigen Grünfläche, durch 2 Wege an den Gehweg angebunden. Für die Platzfläche werden ortsübliche Pflastersteine aus dem Bestand verwendet. Die Platzfläche ist mit einer Pergola aus Metall überspannt und mit Sitzmauern aus Bruchstein (mit Holzbelag) ausgestattet. Um die Ranksäulen befinden sich kleine Grünflächen, um eine Begrünung dieser zu gewährleisten.
Südlich der Fläche befindet sich die Parkfläche für behinderte Menschen (2,65x5,20m). Als Ausstiegsfläche soll der parallel verlaufende Weg dienen.

Die Querneigung der Platzfläche sowie der Parkfläche beträgt 2,5% in Richtung Salzgasse.

Der neue Salzplatz soll mit dem alten Salzplatz durch eine optische Straßenquerung (Grinding) verbunden werden. Dies erfolgt außerhalb dieser Maßnahme.

Schnitt Platzbereich:

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
Schnitt Pergola/Ansicht Sitzmauer:

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
Regelquerschnitt Parkplatz:

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
2.1.2 Aufbau und Oberflächengestaltung
Festlegungen bezüglich der Oberflächengestaltung der Pflasterflächen (Pflasterarten, Pflasterverlegung, Pflasterfarbe, usw.) sind im Einvernehmen mit der Stadt Birkenfeld erfolgt.
Alle Flächen werden in Pflasterbauweise hergestellt. Benutzt werden ortsübliche Pflaster, teils aus dem Rückbau der Fläche, teils aus Restbeständen vom Bauhof (Pflaster der anschließenden Kirchstraße). Der Gehweg wird gemäß RStO 12, Tafel 3 mit einer Belastungsklasse 0,3 hergestellt (befahrbar, da zwei Zufahrten und die Parkfläche dahinter liegen), die Parkfläche ebenso. Der Platzbereich wird gemäß RStO 12, Tafel 6 hergestellt (nur begehbar).

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
2.1.3 Randeinfassungen und Einfriedungen
Der geplante Gehweg westlich der Salzgasse schließt direkt an den bestehenden Rundborstein des jetzigen Gehwegs an, welcher beibehalten wird. Die Einfassung auf der Platzseite erfolgt mit einem Tiefbordstein (niveaugleich).

Zu den angrenzenden Privatzufahrten sind im vorderen Bereich Randeinfassungen mit Hochborden vorgesehen. Unter der Pergola erfolgt die Abtrennung durch die geplanten Sitzmauern. Die Pflasterflächen des Platzes sind mit Läufersteinen eingerahmt, sowie auch die kleinen Grüninseln unter den Ranksäulen.

2.1.4 Baugrund/Erdarbeiten
Eine Baugrunderkundung liegt noch nicht vor. Die vorhandenen Tragfähigkeiten sind im Zuge der Maßnahme nochmals mittels statischer Lastplattendruckversuche nach DIN 18134 auf dem bauseits nachverdichteten Planum bzw. ggfs. auf Testfeldern zu überprüfen, um erforderliche Austauschmaßnahmen im Einzelfall zu benennen und wirtschaftlich dimensionieren zu können.

2.1.5 Entwässerung
Das anfallende Oberflächenwasser des geplanten Gehwegs wird durch eine Querneigung von 2,5% der Entwässerungsrinne der Salzgasse zugeführt und über die bestehenden Straßenabläufe abgeführt. Die Parkfläche wird mit einem wasserdurchlässigen Pflaster hergestellt.

Die oberflächliche Wasserabführung der geplanten Platzflächen ist durch eine ausreichende Längs- und Querneigung gewährleistet. Das anfallende Oberflächenwasser auf den noch abflusswirksamen Pflasterflächen wird offen direkt den Grünflächen zugeführt.

2.1.6 Bepflanzung
In den vorgesehenen Grünbereichen ist eine neue Bepflanzung mit Bäumen und Sträuchern geplant. Ein vorhandener Baum (D=ca.10 cm) mit Standort in der zukünftigen Privatzufahrt Nord wird im Zuge der Maßnahme in die geplante Grünfläche vor dem Platz versetzt. Die weitere geplante Bepflanzung der Grünflächen ist nicht Teil der Ausschreibung und wird durch die Gemeinde in Eigenleistung bzw. durch spätere Beauftragung einer Gärtnerei erbracht.

2.1.7 Ausstattung Platzbereich
Auf der südlichen Seite des geplanten Platzes ist ein Senkrechtstellplatz (für beeinträchtigte Menschen) vorgesehen. Als Ausstiegsfläche dient der Parallelweg. Ansonsten ist der Platzbereich den Fußgängern vorbehalten.
Die gepflasterte Platzfläche wird im südwestlichen Eckbereich mit einer anthrazitfarbenen Pergola aus Metall mit Ranksäulen und einer Überspannung ausgestattet.. Um die Ranksäulen befinden sich kleine Grünflächen für Rankpflanzen, welche später eine angenehme natürliche Beschattung der Fläche garantieren sollen.

Zwischen den Ranksäulen werden zum Aufenthalt und gleichzeitig als Randeinfassung zu den angrenzenden Privatgrundstücken massive Sitzmauern aus Sandstein mit Holzauflagen vorgesehen.

2.1.8 Stromversorgung und Straßenbeleuchtung
Im Bereich des neu hergestellten Gehwegs gibt es bereits eine Straßenbeleuchtung.
Eine gesonderte Beleuchtung des Platzbereichs ist nicht vorgesehen.

2.2 Sonstiges
Abnahmestellen für Strom- und Wasseranschlüsse bzw. Einleitstellen für Abwasser in unmittelbarer Nähe sind mit den Versorgungsträgern bzw. mit der VG abzustimmen.

Dem AN werden keine Anschlüsse unentgeltlich überlassen. Lediglich Abwasser kann kostenfrei in die Kanalisation eingeleitet werden. Der Auftragnehmer muss bei den Versorgungsträgern die Genehmigung und die Anschlüsse für die erforderliche Strom- und Wasserversorgung (Standrohr) beantragen.

Der Anschluss und die Verbrauchskosten sind vom Auftragnehmer zu übernehmen und entsprechend in die Baustelleneinrichtung bzw. Einheitspreise einzurechnen.

Die nachstehenden Angaben befreien den Auftragnehmer nicht von der Verpflichtung zur genauen Prüfung der für das Angebot und die Ausführung der Baumaßnahme maßgeblichen Verhältnisse. Vor der Ausarbeitung des Angebotes hat sich der Bieter über die örtlichen Verhältnisse zu informieren. Dies betrifft insbesondere die Verhältnisse der Zufahrtsmöglichkeiten zur Baustelle einerseits, sowie die Verhältnisse innerhalb der Baustelle.
Sollten im Leistungsverzeichnis Unklarheiten auftauchen, so muss sich der Auftragnehmer bei der Vergabestelle hierzu aufklären.

Der Auftragnehmer hat vor Baubeginn einen Bauleiter schriftlich zu benennen, der während der gesamten Bauzeit den Auftragnehmer vertritt.

Mehrkosten und Beeinträchtigungen (z. B. Stillstandszeiten) durch die Koordination der Bau-arbeiten mit den Auftragnehmern der Versorgungsträger bzw. den Versorgungsträger selbst sind einzukalkulieren und werden nicht gesondert vergütet.

Bei der Kabelverlegung ist eine Beschädigung der Kabel durch zu geringe Überdeckung auszuschließen. Die Erdarbeiten haben in enger Zusammenarbeit und Koordination mit den Versorgungsträgern und der örtlichen Bauleitung zu erfolgen.

3 PROJEKTBEZOGENE TECHNISCHE VERTRAGSBEDINGUNGEN
Die angegebenen Ausführungsfristen sind zwingend einzuhalten und verbindliche Vertragsbestandteile.

Der Auftragnehmer hat in Abstimmung mit dem Auftraggeber einen verbindlichen Terminplan für die ausgeschriebenen Bauleistungen auszuarbeiten und spätestens 10 Werktage nach Auftragsvergabe dem Auftraggeber vorzulegen. Damit können insbesondere die bauseitigen Maßnahmen zeitlich aufeinander abgestimmt werden.

Mehrkosten für witterungsbedingte Unterbrechungen sind in die entsprechenden Positionen einzurechnen. Vom Auftraggeber wird zwingend gefordert, dass der Auftragnehmer den Personal und Geräteeinsatz bei Bedarf den jeweiligen Erfordernissen anpasst und insbesondere witterungsbedingte Arbeitsausfälle durch Mehrarbeit ausgleicht.

Sollten grob fahrlässige Schäden an bestehenden Gebäuden oder Mauern und Zäunen durch den AN verursacht werden, so sind diese auf Kosten des AN wieder zu beseitigen.

Frühester Baubeginn: Ende September 2026
Spätestes Bauende: 11.12.2026

Baustelleneinrichtung
Dem Auftragnehmer kann vom Auftraggeber keine Fläche für die zentrale Baustelleneinrichtung und Lagerung zur Verfügung gestellt. Allerdings befindet sich direkt an das Baufeld angrenzend eine private Freifläche. Der AG unterstütz den AN bei der Abstimmung mit dem Eigentümer bzgl. einer Nutzung der Fäche während der Bauzeit.

Flächen für einen Erdaushubumschlag- bzw. zwischenlagerplatz können durch den Auftraggeber nicht zur Verfügung gestellt werden und sind durch den AN eigenständig zu beschaffen.

Herstellen, Einrichten, Betreiben und späteres vollständiges Rückbauen von geeigneten Baustelleneinrichtungsflächen und Zwischenlagerflächen für den anfallenden Erdaushub der Baumaßnahme, einschl. Akquisition der Fläche, das Einholen aller erforderlichen behördlichen Genehmigungen, das Herstellen einer tragfähigen und ggf. flüssigkeitsdichten Unterlage (gemäß den geltenden Umwelt- und Bodenschutzauflagen), die Sicherung gegen unbefugten Zutritt (Zäunung) sowie den Schutz des Lagergutes gegen Witterungseinflüsse (z. B. durch Abdeckungen gegen Durchnässung oder Staubentwicklung).

Die Kosten für das Beschaffen, Einrichten, Vorhalten, Betreiben und den Rückbau der Flächen einschl. etwaiger Ausgleichszahlungen werden nicht gesondert vergütet. Alle hierfür anfallenden Kosten sind vom Auftragnehmer (AN) eigenverantwortlich in die Positionen der Baustelleneinrichtung (BE) oder in die jeweiligen Aushubpositionen einzukalkulieren.

Alle Verunreinigungen die bei der Durchführung der Arbeiten entstehen sind noch am gleichen Tag zu entfernen. Nach Beendigung der Arbeiten sind die Baustelle und die Verkehrsflächen in ordnungsgemäßem Zustand und frei von Baumaschinen zu hinterlassen. Mehrkosten für den daraus entstehenden Mehraufwand an Transport und Organisation sind einzukalkulieren und werden nicht gesondert vergütet.

Auch ein evtl. mehrmaliges Umstellen der Baustelleneinrichtung innerhalb des Baubereiches wird nicht gesondert vergütet. Die Baustelleneinrichtungsfläche ist mit einem Bauzaun zu sichern.

Mehrkosten für den daraus entstehenden Mehraufwand an Transport und Organisation sind einzukalkulieren und werden nicht gesondert vergütet.

Die Transportkosten zum Zwischenlagerplatz sowie die Kosten für ein Wiederverladen zur Entsorgung / Wiederverwertung und aller hiermit zusammenhängende Mehrleistungen sind in die EP des Aushubpositionen einzukalkulieren.

Bauzeitenplan
Unmittelbar nach Beauftragung und nach Durchführen eines Baustelleneinweisungstermins hat das beauftragte Tiefbauunternehmen einen Bauzeitenplan zu erstellen.

Verkehrssicherung
Im Zuge der Baumaßnahmen sind Beeinträchtigungen der angrenzenden Anwohner weitestgehend zu vermeiden. Während der gesamten Bauzeit ist der Anliegerverkehr und v.a. der ÖPNV zu gewährleisten. Die fußläufigen Zugänge müssen zu jeder Zeit begehbar und erreichbar sein. Gegebenenfalls sind Baubehelfe vorzusehen. Der anfallende Mehraufwand ist in den entsprechenden Positionen zu berücksichtigen.

Die Zufahrt zum Salzplatz erfolgt über die Ingenieur-Goering-Straße bzw. die Achtstraße.

Allgemein:
Verkehrsgefährdende Verschmutzungen durch Baustellenverkehr sind laufend zu beseitigen. Die Beschilderung hat entsprechend den Grundsätzen der StVO zu erfolgen. Es dürfen nur voll reflektierende Schilder verwendet werden. Sämtliche Verkehrssicherungen sind im Vorfeld seitens der Baufirma mit der VG Birkenfeld und dem bauleitenden Büro abzustimmen. Die notwendigen verkehrspolizeilichen Anordnungen sind durch den AN zu veranlassen.
Sämtliche fußläufige Verbindungen sind über die gesamte Bauzeit aufrecht zu erhalten bzw. bei Bedarf regelmäßig zu säubern.

Beweissicherung
Vor Baubeginn wird eine Beweissicherung der angrenzenden Bausubstanz (Mauern, Zäune und Einfriedungen) der angrenzenden Grundstücke/Anwesen durch den AG durchgeführt.

Zu schützende Bereiche und Objekte
Die Durchführung der Bauarbeiten und ihr Ablauf haben so zu erfolgen, dass Schäden im öffentlichen und privaten Bereich nicht auftreten. Für etwaige Schäden, die auf eine unsachgemäße Bauausführung, Lagerung von Maschinen, Geräten, Baustoffen und Bauhilfsstoffen usw. zurückzuführen sind, haftet allein der Auftragnehmer.

Die einschlägigen Gesetze und Verordnungen für Gewässer- und Immissionsschutz sind zu beachten und werden als Vertragsgrundlage festgelegt.

Zu schützende Bereiche und Objekte:

- Ober- und Unterirdische Gewässer
- Flur- und Baumbestand
- öffentliche Straßen und Wege
- öffentliche und private Grundstücke samt Einfriedungen und Baubestand
- öffentliche Ver- und Entsorgungsanlagen

Im unmittelbaren Bereich angrenzender Bebauung ist ggf. nur mit statisch wirkenden Verdichtungsgeräten zu arbeiten. Die Grundsätze und Vorgaben der DIN 4150 (Erschütterungen im Bauwesen) sind zu beachten.

Allgemeine Anforderungen an das Planum
Zur Minimierung von Aufweichungen des Planums durch Witterungseinflüsse sind die Bauarbeiten abschnittsweise auszuführen. Freigelegte Bereiche sind rasch zu verschließen bzw. gegen Witterungseinflüsse zu sichern. Aufgeweichte, nicht verdichtbare Böden sind zu entfernen und durch neue, trockenere Massen zu ersetzen. Bei stark aufgeweichtem Untergrund müssen die Erdarbeiten im Vor-Kopf-Betrieb in kleinen Abschnitten ausgeführt werden. Der Mehraufwand wird nicht gesondert vergütet.
Während der Bauzeit ist durch ausreichende Quer- und Längsneigungen gemäß aktueller ZTVE-StB für eine dauerhafte Entwässerung der Trag- und Frostschutzschichten zu sorgen.
Mehrkosten (z. B. Vorhaltungskosten Wasserhaltung, Verkehrssicherung, Frostschutz Wasserleitung, usw.), die aufgrund von Änderungen des ursprünglich festgelegten Bauablaufs (Bauzeitenplan) entstehen, werden nicht vergütet.

Belastungsannahmen
Soweit im Leistungsverzeichnis nichts anderes angegeben ist, gilt für statische Nachweise von Bauteilen, Überfahrten usw. die Belastungsannahme SLW 60.

Besondere Vorgaben für die Entsorgung bzw. Verwertung
Es wird auf das Baugrundgutachten (siehe oben) verwiesen. Nach Vorlage der Deklarationsanalysen auf Kosten und Durchführung seitens des AN (in Erdaushubpositionen einzukalkulieren) ist in Abstimmung mit der Bauleitung die Verwertung bzw. Entsorgung festzulegen. Ein evtl. Stillstand in der Zeit der Analyse ist kalkulatorisch in den Erdbaupositionen zu berücksichtigen. Ebenso sind die anfallenden Kosten sowie der Zeitaufwand hinsichtlich einer notwendigen Zwischenlagerung für Deklarationsuntersuchungen in den jeweiligen Positionen zu berücksichtigen.
Der Aushub bzw. das Abbruchmaterial ist fachgerecht zu entsorgen bzw. zu verwerten. Dem AN obliegt auch bei belastetem Aushub das Laden, Fördern zur Verwertungs-/Entsorgungsstelle und Entsorgen nach den Vorgaben des AG bzw. der Fachbauleitung Geo- und Umwelttechnik. Das gegebenenfalls erforderliche elektronische Begleitscheinverfahren wird durch den zuständigen Bodengutachter veranlasst. Die Separation der unterschiedlichen Fraktionen hinsichtlich der umweltrechtlichen Anforderungen und der dadurch entstehende Mehraufwand wird nicht gesondert vergütet.

Der gegebenenfalls entstehende Mehraufwand für Wartezeiten an der Verwertungs-/Entsorgungsstelle und das Abwickeln der Transporterlaubnis bzw. wegen dem Begleit-scheinverfahren wird nicht gesondert vergütet.

Überschüssiger Oberboden, der bei der Straßenbaumaßnahme ausgehoben wird, ist in nutzbarem Zustand zu erhalten und vor Vernichtung zu schützen (in Mieten lagern). Sein Verbringen und seine Verwertung außerhalb des Baufeldes bedürfen der Zustimmung der VG Wonnegau.

Am 01.08.2023 ist die neue Mantelverordnung und damit auch die Ersatzbaustoffverord-nung (EBV) in Kraft getreten. Sie regelt bundeseinheitlich die Anforderungen an die Herstellung und den ¬Einbau mineralischer Ersatzbaustoffe. Die EBV löst somit das LAGA-Merkblatt M20 ab. Die EBV gilt ab August 23 auch beim Einbau mineralischer ¬Abfälle in technische Bauwerke wie Straßen, Wege und Verkehrsflächen. Der Einbau außerhalb technischer Bauwerke regelt die ebenfalls neu angepasste novellierte Bundes-Boden-schutzverordnung (BBodSchV). Für die Entsorgung auf Deponien gilt weiterhin die ebenfalls ergänzte Deponieverordnung (DepV).

Homogenbereiche
Es liegt kein Bodengutachten vor. Die Aushubarbeiten liegen größtenteils in den ungebundenen Tragschichten der vorhandenen Befestigungen.

Arbeiten anderer Unternehmer auf der Baustelle
Es sind keine parallel geplanten Maßnahmen im Bereich Salzplatz bekannt.

Die Fremdüberwachung Geotechnik und Umwelttechnik führt baubegleitend Untersuchungen (z. B. Lastplatte, Proctor, sonstige Probenahmen etc.) sowie die Deklarationsanalysen und das Begleitscheinverfahren durch. Der AN ist verpflichtet, gemäß Vorgaben der Fremdüberwachung Gegengewichte für die Durchführung der Lastplatte zur Verfügung zu stellen bzw. den Fremdüberwacher bei der Probenahme für die Deklarationsanalysen zu unterstützen. Die Fremdüberwachung Geotechnik erfolgt in Beauftragung durch den AN, die Kosten sind in die entsprechenden Positionen des LVs einzurechnen. Der vorgesehene Geologe / Büro für Geologie ist vor Beauftragung durch den AG freizugeben.

Alle erforderlichen Arbeiten der vor genannten anderen Unternehmen auf der Baustelle bedingen in Zusammenarbeit mit der Örtlichen Bauleitung ein besonderes Maß hinsichtlich der Mitwirkungs- und Abstimmungspflichten des AN. Arbeitsunterbrechungen und Beeinträchtigungen der Leistungen des AN sind in die Einheitspreise einzurechnen und werden nicht gesondert vergütet. Auch ist der entsprechende Abstimmungsaufwand in die Einheitspreise einzurechnen und wird nicht gesondert vergütet. Anfallende Mehrkosten resultierend aus der Koordination der Bauarbeiten mit den Auftragnehmern der Versorgungsträger bzw. den Versorgungsträgern selbst sind einzukalkulieren und werden nicht gesondert vergütet.

Art und Umfang der vom Auftraggeber verlangten Eignungs- und Gütenachweise
Für die Verlegung der Abwasserleitungen muss der Unternehmer bzw. Nachunternehmer in Besitz eines gültigen Zertifikats zur Gütesicherung Kanalbau RAL-GZ 961 Beurteilungsgruppe AK 3 oder gleichwertig sein.

Bieter müssen mit Angebotsabgabe die fachliche Qualifikation (Fachkunde, technische Leistungsfähigkeit, Zuverlässigkeit der technischen Vertragserfüllung) und Gütesicherung des Unternehmens nachweisen. Die Anforderungen der vom Deutschen Institut für Gütesicherung und Kennzeichnung e.V. herausgegebenen Gütesicherung Kanalbau RAL-GZ 9611)  Beurteilungsgruppe AK3) sind zu erfüllen und mit Angebotsabgabe nachzuweisen.

Der Nachweis gilt als erbracht, wenn der Bieter die Erfüllung der Anforderungen und die Gütesicherung des Unternehmens nach Gütesicherung Kanalbau RAL-GZ 961 mit dem Besitz des entsprechenden RAL-Gütezeichens Kanalbau für die geforderte(n) Beurteilungsgruppe(n) nachweist.

Der Nachweis gilt als gleichwertig erbracht, wenn der Bieter die Erfüllung der Anforderungen durch eine Prüfung, welche inhaltlich den Anforderungen der Güte- und Prüfbestimmungen RAL-GZ 961 Abschnitt 4.1 für die geforderte(n) Beurteilungsgruppe(n) entspricht, mit einem Prüfbericht nachweist. Der Prüfbericht muss die Erfüllung der gestellten Anforderungen nachvollziehbar belegen. Mit dem Prüfbericht sind vorzulegen: Angaben zur Personalausstattung mit Aus- und Weiterbildungsnachweisen / Angaben zur Betriebs- und Geräteausstattung / Angaben zu den in den letzten drei Jahren durchgeführten vergleichbaren Projekten / Muster der Dokumentation der Eigenüberwachung (Sanierungshandbuch bei Gruppe S).

Alle zur Verwendung kommenden Materialien unterliegen einem Eignungs- und Gütenachweis. Die Eignungsnachweise sind der Bauleitung des AG vor Baubeginn zwecks Zustimmung vorzulegen. Als Mineralstoffe für den Straßenbau sind für den entsprechenden Verwendungsbereich nur Stoffe erlaubt, welche einer Güteüberwachung nach den Richtlinien für die Güteüberwachung von Mineralstoffen im Straßenbau (RG-Min-Stb) und den von der Straßen- und Verkehrsverwaltung Rheinland-Pfalz herausgegebenen Ergänzungen unterliegen.
Die Anforderungen der TL-Min-Stb einschließlich der dazu eingeführten Ergänzungen müssen erfüllt sein. Werden vom Bieter in den Positionen in den hierfür besonders vorgefertigten Spalten keine Fabrikate bzw. Materialien eingetragen, gelten die in den Positionen angegebenen Fabrikate bzw. Materialien als angeboten.

Die zum Einbau vorgesehenen Materialien sind rechtzeitig zur Bemusterung vorzulegen. Für die bemusterten Stoffe ist ein Gütenachweis vorzulegen. Außerdem ist für alle zu liefernden Stoffe und Bauteile ein Liefernachweis vorzulegen.

Für den Transport von gefährlichem Abfall vom Bereitstellungslager zur Deponie muss der AN spätestens zwei Wochen vor Ausführung die erforderliche Transportgenehmigung der Fachbauleitung vorlegen.

Bekannte oder vermutete Hindernisse im Bereich der Baustelle, z. B. Leitungen, Kabel, Dräne, Kanäle, Bauwerksreste und, soweit bekannt, deren Eigentümer
Hier wird speziell auf den Leitungs- und Kabelbestand verwiesen, der sich im derzeitigen Straßenbereich befindet. Daher sind auch hier entsprechende Sicherungsarbeiten einzukalkulieren.

Zu beseitigende Materialien
Abfälle jeder Art sind entsprechend der aktuellen Fassung der Abfallsatzung des Landkreises bzw. der Gemeinde und der Abfallnachweisverordnung des Bundes (BGBI I: S: 668; BGBI III 2129- 6- I- I) zu entsorgen.

Bei Abfuhr kontaminierten Erdreiches sowie teerhaltigem Straßenbaumaterial ist der schrift-liche Nachweis zu führen, auf welcher Sonderdeponie der Boden gelagert wird (Nachweis ist am gleichen Tag an die Bauleitung zu übergeben).

Die Baustelle ist sauber zu halten. Anfallende Abfälle sind von den jeweiligen Verursachern umgehend fachgerecht zu entsorgen. Der hierdurch entstehende Aufwand und die Entsorgungskosten sind in die jeweiligen Positionen einzukalkulieren. Kommt der AN seiner Verpflichtung zur Beseitigung nicht nach, so ist der AG berechtigt, die Abfälle zu Lasten des AN entsorgen zu lassen. Die angrenzenden Grundstücke sind vor Gefahren und Verschmutzungen durch die Baumaßnahmen zu schützen.

Absteckungen/Grenzpunkte:
Alle lagemäßigen und höhenmäßigen Absteckungen zur Herstellung der ausgeschriebenen Leistungen sind vom AN mit einzukalkulieren. Hierbei sind jeweils Grob- und Feinabsteckungen durchzuführen. Bereits hergestellte Grenzen sind im Zuge der Baumaßnahme zu sichern, wegfallende Grenzpunkte im Zuge der Maßnahme sind auf Kosten des AN wiederherzustellen.

Informationen/Auskünfte
Dem Bieter wird dringend empfohlen, vor Angebotsabgabe die Örtlichkeit gründlich zu besichtigen. Bei Bedarf kann ein Besichtigungstermin mit der Vergabestelle vereinbart werden.

Abnahme
Der Auftragnehmer zeigt die vertragsgemäße Herstellung der Anlagen schriftlich an. Die VG Birkenfeld setzt einen Abnahmetermin auf einen Tag innerhalb von vier Wochen nach Eingang der Anzeige fest. Die Abnahme hat gemeinsam mit der VG Wonnegau und WSW zu erfolgen. Werden bei der Abnahme Mängel festgestellt, so sind diese innerhalb von vier Wochen, vom Tag der gemeinsamen Abnahme gerechnet, durch den Auftragnehmer zu beseitigen. Im Falle des Verzugs ist der Erschließungsträger berechtigt, die Mängel auf Kosten des AN beseitigen zu lassen.

Zur Abnahme hat der AN eine 4,00 m lange Leichtmetallrichtlatte mit Messingkeil, Wasserwaage, Öffnungswerkzeug für Schachtabdeckungen und Bedienungspersonal bereitzustellen.

4 ALLGEMEINE VERTRAGSBEDINGUNGEN
Auskünfte über weitere Einzelheiten der Trassenführung, Aushubtiefe, Bauwerke, Schächte, Rohrdimensionen, etc. sind bei der Vergabestelle einzuholen.

Die in den Positionen beschriebenen Leistungen sind unter der Voraussetzung zu kalkulieren, dass alle Arbeiten vorschriftsmäßig und handwerklich fachgerecht auszuführen sind.

Der Auftragnehmer hat Sorge zu tragen, dass die anerkannten Regeln der Technik beachtet und angewandt werden.
Ferner sind die einschlägigen Rechtsvorschriften, insbesondere die Unfallverhütungsvorschriften, sowie die allgemein anerkannten sicherheitstechnischen und arbeitsmedizinischen Regeln zu beachten.

Die Arbeiten sollen von Beginn an zügig fortgeführt werden, um den Anliegern unzumutbare Beeinträchtigungen zu ersparen und um möglichst bald wieder normale Verkehrsverhältnisse herstellen zu können.

Insbesondere ist im Bereich der Straßen Rücksicht auf die Belange der Anlieger zu nehmen und den Wünschen der durch die Baumaßnahme Betroffenen weitgehend Rechnung zu tragen.

Die Zufahrt zu den bestehenden Gebäuden ist während der Bauzeit in einem befahrbaren Zustand zu erhalten (Anliegerverkehr, Not-, Ver- und Entsorgungsfahrzeuge).

Die Zufahrt zur Baustelle ist nur über öffentliche Straßen möglich.

Über die ordnungsgemäße Wiederherstellung von Fahrbahndecken bei öffentlichen Wegen und Straßen hat der AN bei Bauabnahme eine Bestätigung des zuständigen Straßenbaulastträgers, dem der Annahmetermin bekannt zu geben ist, vorzulegen.

Besonders ist eine ausreichende, den zu erwartenden Belastungen entsprechende Verdichtung aller einzubauenden Erdmassen und Stoffe gefordert. Die Verdichtung ist in kürzeren Abständen, dem Baufortschritt entsprechend, durch Künzelung bzw. Proctor nachzuweisen. Auf der Baustelle ist ständig ein Künzelstab zur Eigenüberwachung (maximaler Abstand 50,00 m) bereitzuhalten.

Straßenreinigungen in den umgebenden Straßen, über die der Baustellverkehr läuft, sind bei Verschmutzung mind. 2 mal wöchentlich durchzuführen. Der hierzu entsprechende Mehraufwand ist in die Baustelleneinrichtung einzurechen.

Weiterhin ist das Planum im Ausbaubereich mit geeigneten Maßnahmen vor Witterungseinflüsse insbesondere Niederschlägen zu schützen. Notwendiger Bodenaustausch bzw. Bodenverbesserung, der aus versäumten Schutzmaßnahmen des Planums resultiert, wird nicht gesondert vergütet und geht zu Lasten des AN.

Einzusetzende Verdichtungs- und Baugeräte müssen den örtlichen Gegebenheiten und Erfordernissen entsprechen; hochschwingende und schlagende Geräte dürfen nicht eingesetzt werden. Auf die vorhandene und zu schützende Bausubstanz der angrenzenden Gebäude sei besonders hingewiesen. Ein entsprechender Mehraufwand ist bei den entsprechenden Einheitspreisen der Verdichtung einzukalkulieren.

Der Bieter hat sich von der Örtlichkeit der auszuführenden Maßnahme vor Abgabe des Angebotes zu überzeugen (Zufahrtsmöglichkeiten für Transporte, Lagerflächen, etc.).

Nach den vom Auftraggeber übergebenen Plänen und den Höhen der Fixpunkte sowie nach Grenz- und Polygonsteinen hat der Auftragnehmer die Absteckung und Höheneinmessung der Straßenachsen selbst vorzunehmen (siehe Leistungsverzeichnis). Der Auftragnehmer ist für die Richtigkeit der Absteckung alleine verantwortlich.

Im Falle einer lagemäßigen Absteckung der Hauptachsen durch den Auftraggeber hat der Auftragnehmer kostenlos das erforderliche Hilfspersonal zu stellen.

Die Sicherung und evtl. Wiederherstellung während der Bauzeit ist alleinige Sache des AN.

Alle weiteren Messungen von erforderlichen Achsen, Abstände, Höhen etc. und deren laufende Kontrolle hat der AN zu veranlassen. Er haftet für deren Richtigkeit und übernimmt die alleinige Verantwortung für die richtige Lage und Höhe. Hiervon ist er auch nicht durch Prüfmessungen des AG bzw. der Bauleitung befreit.

Die Verkehrsregelung, Straßensperrung, Umleitung, etc. ist mit dem Auftraggeber abzustimmen.

Der AG behält sich vor, jederzeit den Bauablauf zu beeinflussen, wenn öffentliche Interessen es erfordern.

Sofern vom Auftraggeber gefordert, sind die Maßnahmen durch den gleichzeitigen Einsatz von zwei Arbeitskolonnen auszuführen.

Als Ablagerungsstelle für überschüssige Erdmassen, bituminöses Material, etc sind genehmigte bzw. öffentliche Deponien anzufahren.

Gehwege und Bordstein-/Rinnenbereiche, die durch die Bauarbeiten bedingt überfahren werden müssen, sind durch geeignete Abdeckungen vor Beschädigung zu schützen. Eine Vergütung dieser Schutzmaßnahmen erfolgt nicht.

Bei allen durch den Auftragnehmer vorzulegenden Abrechnungsplänen ist eine Lageskizze mit Eintragung der verlegten Rohrleitungen und von Bezugspunkten (Seitenstraßen, Gebäude,  etc.) einzureichen.

Für die Durchführung der Leistungen gelten sämtliche einschlägigen gesetzlichen Vorschriften und die für die Arbeitsverhältnisse der eingesetzten Arbeitnehmer am Einsatzort gültigen tarifvertraglichen Bestimmungen. Auf dieser Grundlage sind auch Verträge mit Subunternehmern nach VOB/B § 4 (8) abzuschließen.

Allgemeine Standardbeschreibung

Die Beschreibungen der einzelnen Leistungen des Leistungsverzeichnisses erfolgen in Anlehnung an das Standardleistungsbuch für das Bauwesen (StLB).

Punktfolgen in den Beschreibungen des Leistungsverzeichnisses sind vom Bieter auszufüllen.

In der Leistungsbeschreibung bedeutet:
"Nach besonderer Anordnung des AG", dass auch mit der Vorbereitung zur Ausführung erst nach besonderer Anordnung zu beginnen ist, „beseitigen“, dass die anfallenden Stoffe zu entsorgen sind (inkl. Deponiegebühren)

Der AN hat sich vor Ausführung der Arbeiten über die Lage von allen Leitungen, Kabeln, Dränen, Kanälen u.ä. beim AG und bei den für die Ver- und Entsorgungsanlagen zuständigen Trägern anhand der ausliegenden Bestandspläne und den dazu ergangenen Anweisungen zu unterrichten und dieselben besonders sorgfältig gegen Beschädigung (nur Handarbeit, schonende Verdichtung und ausreichender Sicherheitsabstand) zu schützen. Für evtl nicht eingetragene Leitungen, Kabel und Kanäle in den Ausführungsplänen wird keine Haftung übernommen.

Die vorh. Ent- bzw. Versorgungsleitungen sind, bei Bedarf, in Abstimmung mit dem AG bzw. Versorgungsträger durch Suchgraben (Handarbeit) freizulegen, da Pläne keine Gewähr für genaue und vollständige Angaben bieten, deren Verlauf und deren Zustand (insbesondere auf Beschädigung, Lage und Oberdeckung) zu prüfen und dem AG schriftlich Nachricht zu geben.

Bei vorh. Schäden wird der AG kurzfristig über deren Behebung bzw. Erneuerung entscheiden bzw. ergänzende TV-Untersuchungen sowie Materialprüfungen anordnen.

Auf die besonders hohe Gefährdung (Personen-/Objektschäden) bei Beschädigungen von Gas-, Starkstrom-, Wasser- und Pumpendruckleitungen wird ergänzend hingewiesen.

Bedeutsame Grundlagen für die Bauausführung sind u.a. mit der Broschüre ,,Hinweise für Bauunternehmen zum Schutz von Anlagen der Gas- und Wasserversorgung“ der Saar-Ferngas, der Pfalzgas etc. gegeben.

Stoffe und Bauteile sämtlicher Teilleistungen (Positionen) des Leistungsverzeichnisses müssen ungebraucht sein (sofern nicht anders festgelegt).

Für die Güte der Stoffe und Bauteile und für die Ausführung der Leistungen gelten die einschlägigen DIN-Normen in ihrer jeweils gültigen Fassung.

Alle Leistungen umfassen die Lieferung und den Einbau der dazugehörigen Stoffe und Bauteile einschließlich dem Abladen, Transportieren, Lagern und Sichern auf der Baustelle, sofern in der Leistungsbeschreibung nichts anderes vorgeschrieben ist.

Der AN hat dem AG den Nachweis der Überwachung (Güteüberwachung) der zu liefernden Stoffe und Bauteile entsprechend den betreffenden DIN-Normen zu erbringen.

Diese Forderung gilt für nicht genormte Stoffe und Bauteile als erfüllt, wenn ein gültiges Prüfzeugnis/Prüfzeichen einer anerkannten Prüfanstalt bzw. ein Gütezeichen einer anerkannten Überwachungs-/Güteschutzgemeinschaft vorgelegt wird.

Für die Durchführung der Leistungen gelten sämtliche einschlägigen gesetzlichen Vorschriften und die für die Arbeitsverhältnisse der eingesetzten Arbeitnehmer am Einsatzort gültigen tarifvertraglichen Bestimmungen. Auf dieser Grundlage sind auch Verträge mit Subunternehmern nach VOB/B § 4 (8) abzuschließen.

Vor Baubeginn sind die vorh. Grenzsteine und Absteckpunkte mit dem AG und der Bauleitung anhand der Vermessungsunterlagen festzustellen und evtl. fehlende Steine zu notieren. Ein Übergabeprotokoll ist anzufertigen.

Vor Bauabnahme hat der AN das Vorhandensein der festgestellten Steine bzw. Absteckpunkte wieder nachzuweisen.

Während der Bauausführungen sind die Grenzsteine bzw. Absteckpunkte zu markieren und sorgfältig gegen Beschädigung zu sichern. Die Wiederherstellung beschädigter bzw. beseitigter Steine bzw. Punkte ist vom AN, in Abstimmung mit dem AG, zu veranlassen und geht zu Lasten des AN, sofern nicht auf Nachweis zwingende Gründe (z.B. innerhalb der Arbeitstrasse, Ab- bzw. Auftrag) einen anderen Kostenträger ergeben.
Um das Auffinden der Grenzzeichen bei Überschüttungen zu ermöglichen, ist ein senkrecht stehendes PVC-Rohr DN 150 mit Abdeckkappe aufzusetzen und einzumessen. Der AN haftet für die Beachtung und Einhaltung der Grundstücksgrenzen und Straßenraumflächen, bei Ausführung aller Leistungen.
Staubentwicklungen im Bereich der befahrenen Straßen sind durch geeignete Maßnahmen, z.B. restlose Reinigung, Besprühen mit Wasser etc. zu vermeiden. Entsprechende Mehrkosten sind in die Einheitspreise mit einzukalkulieren.

Die Unterfangung und Sicherung von Bauwerken, Leitungen und Kabel, die Verdichtung von einzubauenden Materialien etc. hat äußerst sorgfältig und schonend zu erfolgen, damit Schäden vermieden werden.

Schädigende Erschütterungen sind grundsätzlich zu vermeiden. Im Bereich gefährdeter Bebauung sind gegebenenfalls die einzubauenden Materialien nicht dynamisch, sondern ausschließlich statisch zu verdichten.
Nachweis ist vom AN durch Probeverdichtung mit Schwingungsmessungen (Beschleunigungsmessung) zu erbringen.

Zu beachten sind hierbei, außer der vorhandenen Bausubstanz, auch empfindliche Einrichtungen von Labors, EDV-Anlagen usw.. Der AN haftet für alle Schäden Dritten gegenüber direkt.

Der AN verpflichtet sich, die Einhaltung der vertraglichen Ausführungsfrist durch Vorlage einer prüffähigen Arbeitstageaufstellung nachzuweisen. Die Aufstellung mit dem Soll- und Ist- Nachweis ist unter Beachtung der Bautageberichte zu erstellen und mit der Schlussrechnung einzureichen.

Über die Art der Rechnungsstellung (z.B. in Abschnitte getrennt) ist Auskunft beim AG einzuholen.

Überschüssige bzw. nicht verwendbare Massen sind nach den Bestimmungen des vorgenannten Gesetzes zu entsorgen oder einer wirtschaftlichen Wiederverwendung zuzuführen.

Sofern nicht behördlich genehmigte Deponien benutzt werden, ist der Bieter deshalb aufgefordert, sich bereits bei Angebotsbearbeitung (Angebotsabgabe) um die Zuweisung entsprechender Ablagerungsstätten bzw. Entnahmestellen zu bemühen.

Die Trennung von Erdaushub, Bauschutt, Baumüll, Baustellenabfällen, Verpackungsmaterial etc. hat bereits an der Baustelle zu erfolgen, da die einzelnen Deponien nicht getrenntes Material zurückweisen. Einzelheiten hierzu sind beim Deponiebetreiber vor Anlieferung zu erfragen. Die ordnungsgemäße Deponierung ist durch Lieferscheine/Wiegescheine nachzuweisen.

Aus unsachgemäßer Anlieferung bzw. ordnungswidrigen Ablagerungen resultierende Kosten werden zu Lasten des AN gerechnet und bei der Abschlagzahlung, spätestens bei der Schlusszahlung, vom AG in Abzug gebracht.

Ferner hat der AN Sorge zu tragen, dass von Seiten des Straßenbaulastträgers keine Einwände gegen die Benutzung der öffentlichen Straßen und Wege zum Transport der Materialien bestehen; Genehmigungen sind rechtzeitig zu beantragen.
Im Zuge der Verkehrssicherungspflicht des AN sind Verschmutzungen auf öffentlichen Verkehrsflächen sofort und restlos (Kehrfahrzeuge, etc.) zu beseitigen.

Mit den nachfolgend angegebenen Einheitspreisen sind sämtliche Nebenleistungen abgegolten.

Dazu gehören auch das Mitwirken bei der Abnahme der Leistung (VOB/B §12) sowie bei der Objektbesichtigung zum Ablauf der Gewährleistung (VOB/B §13) einschl. des Stellens der Arbeitskräfte und Geräte.

Außer den für die zu erbringenden Leistungen zugehörigen einschlägigen DIN-Vorschriften, gilt insbesondere die DIN 18 920 ,,Schutz von Bäumen, Pflanzenbeständen und Vegetationsflächen bei Baumaßnahmen". Eingriffe in die Natur sind auf das unumgängliche Mindestmaß zu beschränken. Vermeidbare Beeinträchtigungen des Naturhaushaltes und des Landschaftsbildes sind zu unterlassen.

Die Dauer der Gewährleistung beträgt für die Baumaßnahme

Sämtliche Arbeiten: 4 Jahre

Die jeweilige Urkalkulation ist im Bedarfsfall vor der eigentlichen Vergabe zur Verfügung zu stellen. Weiterhin sind die Unbedenklichkeitserklärungen Finanzamt, Krankenkasse und Berufsgenossenschaft nach entsprechender Aufforderung im Rahmen der Vergabephase vorzulegen. Vor Baubeginn ist der örtlichen Bauleitung ein Bauzeitenplan in 2-facher Form vorzulegen.

*Hinweis: Allgemeine Vorbemerkungen zum LV*
Allgemeine Vorbemerkungen zum Leistungsverzeichnis

1. Stoffe, Bauteile
Stoffe und Materialien, die bezüglich Ihrer Eigenschaften und Abmessungen nicht im LV enthalten sind, dürfen nur nach besonderer Genehmigung durch die Bauleitung geliefert und montiert / eingebaut werden.

Bei den als gleichwertig angebotenen Erzeugnissen sind die Fabrikatsnamen mit Angabe der Typen und den technischen Daten als Anlage zum Angebot beizufügen.

Umfasst die Bauleistung auch die Lieferung von Böden, Bodenersatzstoffen oder sonstigen Baustoffgemischen darf, falls im LV nichts anderes vereinbart ist, der Zuordnungswert  gem. LAGA von Z0 nicht überschritten werden. Entsprechende Nachweise sind vor Einbau und unaufgefordert vorzulegen.

Folgende Umrechnungsfaktoren werden für die Entsorgung bzw. Verwertung bei den Erdarbeiten zugrunde gelegt, wenn kein Einzelnachweis der Proctor-Dichte durch ein anerkanntes Prüflabor vorgelegt wird:
- Böden sowie bereits verwendete Böden: 1,80 t/m³
- Schottermaterial (FSS): 2,00 t/m³

2. Preisbildung
Sofern nicht ausdrücklich in der Leistungsbeschreibung anders beschrieben, sind alle Preise für die komplette Ausführung der Arbeiten, einschl. Lieferung aller Stoffe, Lagerung inkl. deren Wetterschutz, zu kalkulieren und einzutragen.

Die Einheitspreise umfassen die fix und fertige Leistung.

3. Texthinweise
Texthinweise vor den Positionen gelten für alle entsprechenden Nachfolgepositionen mit gleichen Leistungsmerkmalen.

4. Produktangaben
Enthält die Leistungsbeschreibung bei einer Teilleistung eine Produktangabe mit dem Zusatz "oder gleichwertig" und wird vom Bieter dazu eine Produktangabe verlangt, ist das Fabrikat (insbesondere Herstellerangabe und genaue Typenbezeichnung) anzugeben.

Verzichtet der Bieter auf die Angabe, so erklärt er im Angebotsschreiben, dass er das vorgesehene Produkt anbietet.

5. Verwertung und Entsorgung von Abfällen
5.1 Allgemeines

Die Beauftragung des Auftragnehmers (AN) durch den Auftraggeber (AG) beinhaltet die Übertragung der Pflichten zum Umgang mit den Abfällen gemäß dem Kreislaufwirtschaftsgesetz (KrWG).
Gemäß diesem Gesetz wird der AN, soweit im Leistungsverzeichnis nichts anderes vorgeschrieben ist, mit dem Abbrechen, Abklopfen, Lösen, Ausbauen, Aufbrechen oder Aufnehmen von Materialien sowie Hecken, Büschen, Wurzelwerk, Wurzelstöcke, Unrat u.ä. Räumgut Abfallbesitzer.

Der AN hat die Abfälle zur Verwertung dem Wertstoffkreislauf zurückzuführen.
Der Nachweis der Zuführung der Abfälle zu einer zugelassenen Entsorgungsanlage ist spätestens vor Beginn der Entsorgungsleistung zu führen.
Erfolgt die Verwertung im eigenen Betrieb, so hat dies der AN schriftlich anzuzeigen und zu bestätigen.

5.2 Besondere Vorbemerkungen zur Verwertung / Entsorgung von nicht gefährlichen Abfällen

Verbringt der AN nicht gefährliche Abfälle zu einem Entsorger, so hat er dies mittels Übernahmescheine nachzuweisen. Diese sind vom AN, seinem Beförderer und seinem Entsorger auszufüllen. Die erforderlichen Vordrucke stehen bei der SAM als Download bereit. Der AG erhält den Originalübernahmeschein. Der AN erhält hierfür keine besondere Vergütung, die Kosten sind in die entsprechenden Entsorgungspositionen einzukalkulieren.
Verbringt der AN nicht gefährliche Abfälle zu einem Verwerter oder beabsichtigt der AN nicht gefährliche Abfälle (Boden oder Bauschutt) in technischen Bauwerken (Verfüllmaterial,  gem. LAGA M20 TR Boden oder TR Bauschutt) einzubauen, so hat er zu bestätigen, dass die Maßnahme (Verwertungsstelle) für die deklarierten Abfälle zugelassen ist.

5.3 Besondere Vorbemerkungen zur Verwertung / Entsorgung von gefährlichen Abfällen

Für gefährliche Abfälle hat der Auftragnehmer (AN) der Andienungspflicht bei der SAM nachzukommen.

Der AG nimmt an dem elektronischen Abfall Nachweisverfahren der Länder (Länder-eANV) teil. Die Kosten zur Erstellung der Entsorgungsnachweise gehen zu Lasten der des AG. Alle übrigen Gebühren und Bescheide infolge der Entsorgung  (Transport, Entsorgung, Deponierung, etc.) sind Sache des Auftragnehmers.

Für die Beförderung von gefährlichen Abfällen über öffentliche Verkehrswege zur Bereitstellungsfläche oder zur Entsorgungsanlage benötigt der AN eine Beförderungserlaubnis nach § 54 KrWG.
Nach Auftragserteilung hat der AN dem Auftraggeber bzw. dem bevollmächtigten des Erzeugers (BEVERZ) schnellstmöglich der Entsorgungsfachbetrieb zu nennen. Erst danach kann die Beantragung für den Entsorgungsnachweis erfolgen. Die behördliche Genehmigung durch die SAM kann bis zu 2 Wochen in Anspruch nehmen.
Die Menge der benötigten, elektronischen Begleitscheine im jeweiligen Bauabschnitt sind dem BEVERZ mindestens 2 Arbeitstage im Voraus zu nennen. Es ist darauf zu achten, dass möglichst alle erstellten Begleitscheine in Anspruch genommen werden. Die Gültigkeit der Begleitscheine erlöscht 14 Tage nach Erstellung.

6. Entsorgungskosten
Soweit im Leistungsverzeichnis keine Positionen für die Entsorgung der anfallenden Abfälle bei Mengen über 1 m³ und des Bodenaushubs enthalten sind, gehören Transport, Verwertung bzw. Beseitigung der Materialien sowie die daraus entstehenden Kosten zur vertraglichen Leistung des AN und sind in die Einheitspreise einzukalkulieren.

7 Aufmaße
Die Aufmaße sind gemäß dem Handbuch für die Vergabe und Ausführung von Bauleistungen im Straßen- und Brückenbau (HVA B-StB, aktuellste Fassung) zu führen.
Insbesondere ist zu beachten:
- Aufmaße sind Feststellungen zum Nachweis von Art und Umfang der Leistung gemäß § 14 VOB/B
- Die Aufmaße dürfen keine Berechnungen enthalten
- Der Anspruch auf Vergütung für die einzelnen Leistungen ergibt sich aus dem Bauvertrag
- Es ist darauf zu achten, dass die Angaben im Aufmaßblatt eindeutig und übersichtlich sind
- Werden Leistungen aufgemessen, die im Vertrag nicht vorgesehen oder nicht eindeutig einer Ordnungszahl zu zuordnen sind, ist eine ausführliche Beschreibung der Arbeiten vorzunehmen
- Ist ein Aufmaßblatt fehlerhaft oder unvollständig, ist diesbezüglich ein neues Aufmaßblatt zu fertigen. In dem alten Aufmaßblatt ist die betreffende Stelle mit Hinweis auf das neue Aufmaßblatt zu kennzeichnen. Gegebenenfalls ist das gesamte alte Aufmaßblatt als „ungültig" zu kennzeichnen und durch ein neues zu ersetzen; das alte Aufmaßblatt darf nicht vernichtet werden und ist mit dem Hinweis „Ersetzt durch Auf-maßblatt Nr. Y" zu versehen
- Die Originale der Aufmaßblätter sind unter Verschluss zu halten, bis sie der Schlussrechnung beigefügt werden. In die Originale dürfen nachträglich keine Eintragungen vorgenommen werden (außer bei Ungültigkeit des Aufmaßes.

8 Zusätzliche Technische Vertragsbedingungen
Es gelten die in der Anlage aufgeführten Zusätzlichen Technischen Vertragsbedingungen in der jeweils neuesten Fassung und den Ergänzungen gemäß ARS.

*Hinweis: Allgemeine Hinweise*
Allgemeine Hinweise

1. Eigentumsübertragung
Soweit im Leistungsverzeichnis nichts vorgeschrieben ist, bleibt der bei der Maßnahme anfallende unbelastete Bodenaushub Eigentum des Auftragnehmer (AN).  Soweit im Leistungsverzeichnis nichts vorgeschrieben ist, gehen unbelastete Materialien (Bauabfälle und Bauschutt) mit dem Aufbrechen, Abklopfen, Lösen, Ausbauen, Abbrechen oder Aufnehmen sowie das Räumgut, z. B. Hecken, Büsche, Wurzelwerk, Wurzelstöcke, Unrat etc., in das Eigentum des AN über; für belastetes Material gilt dies nur, wenn im LV entsprechende Positionen enthalten sind. Sonderabfall bleibt Eigentum des AG.

2. Entsorgung
Dem AN obliegt für alle zur Wiederverwendung nicht geeigneten Stoffe oder Materialien auch die ordnungsgemäße Entsorgung und Deponierung. Hierzu hat der AN im Leistungsverzeichnis Ort und Name der zur Deponierung vorgesehenen und abfallrechtlich genehmigten Stelle zu benennen und zum Nachweis der Entsorgung entsprechende Entsorgungsnachweise seinen Rechnungen beizulegen.

Evtl. anfallende Deponiegebühren sind in die EP einzurechnen.
Die Kontrollprüfungen für die Anlieferung von Aufbruch und Aushub gemäß LAGA sind in die jeweiligen Einheitspreise einzukalkulieren.
Kontroll-Nachweis erfolgt über Wiegekarten.

3. Lieferung von Boden
Zur Leistung gehört auch die Lieferung von Boden, sofern in den nachfolgenden Positionen nichts anderes vorgeschrieben ist.

4. Gebundene und ungebundene Schichten
Das Aufmaß der Deck-,Binder- und bituminösen Tragschichten, sowie Schottertrag- und Frostschutzschichten ist über Wiegekarten nachzuweisen.
Es gelten folgende Umrechnungsfaktoren in verdichtetem Zustand:
Bituminöse Deckschicht  2,40 t/m3
Binderschicht  2,35 t/m3
Bituminöse Tragschicht 0/32  2,30 t/m3
Schottertragschicht  2,10 t/m3
Frostschutzschicht  2,00 t/m3

Werden für die ausgeschriebenen Arbeiten i. Z. anderer Untersuchungen (Kontrollprüfungen für Gütenachweis) an neutralen Instituten auch Gewichte von Schüttgütern ermittelt, treten die dort festgestellten an die Stelle der hier festgelegten Werte. Diese Untersuchungen müssen im Zusammenhang
mit dieser Maßnahme vor Ort durchgeführt werden. Die Umrechnungstabelle hat nur abrechnungstechnisch, jedoch keine bodenmechanische Bedeutung.

5.  Erdarbeiten
Im Zuge der Baumaßnahme werden zunächst die Oberflächenbefestigungen bzw. der Oberboden abgetragen, separiert und im Baufeld für den späteren wiedereinbau gelagert. Der Erdaushub erfolgt ab UK Oberbodenschicht.

6. Verbau
Für den Verbau gelten folgende Aufmaßgrenzen:
OK - Verbau = OK Gelände  + 0,05 m
UK - Verbau = OK hergestellte Grabensohle bzw. UK Sauberkeitsschicht

Alle über die festgelegten Abrechnungsgrenzen hinausgehende Massen sind in den EP einzurechnen.

Mängel bei der Verbauausführung bzw. durch mangelnde Verbauausführung entstehende Schäden (z.B. Straßenabsenkungen usw.) und daraus resultierende Kosten für die Wiederherstellung gehen zu Lasten des AN.

7. Bestandspläne
Vor Arbeitsbeginn sind vom AN die Bestandspläne aller Ver- und Entsorgungsleitungen anzufordern.
Der AN hat vor Baubeginn allgemeine Maßnahmen zum Feststellen des Zustandes der baulichen Anlagen, der Ver- und Entsorgungsanlagen, sowie zur Feststellung der Lage dieser Anlagen und weiterer Hindernisse wie Leitungen, Kanäle, Dränen, Kabel, Grenzsteine, Bäume und dergleichen zu treffen.

8. Gasleitungen
Sollten im Zuge der Arbeiten Gasleitungen vorgefunden werden, die nicht in den Bestandsplänen eingezeichnet sind, ist sofort die Bauleitung zu verständigen. Demontage dieser Leitungen darf erst nach Prüfung auf Gasfreiheit erfolgen. Die Prüfung wird bauseits veranlasst. Trennung der Gasleitungen darf nur erfolgen mit explosionsgeschützten Geräten.

9. Stromleitungen Niederspannung, 20 KV etc.
Bei Arbeiten an der Stromversorgung ist vorab durch Hinzuziehen des Versorgungsträgers sicherzustellen, dass die aufzunehmenden Leitungen spannungsfrei sind und die Versorgung der bestehenden Gebäude gewährleistet wird.

10. Erschwernisse
Erschwernisse beim Aushub und der Wiederverfüllung des Bodens infolge vorhandener Ver-und Entsorgungsleitungen in der gleichen Leitungstrasse im Längsverlauf und bei Kreuzungen sind in die nachfolgenden Positionen einzukalkulieren. Außerdem ist damit zu rechnen, dass die Leitungen in oder über Planumshöhe liegen / verlaufen und freigelegt werden müssen.
Erschwernisse durch Einbauten wie Schieber, Hydranten, Schächte usw. sowie der Handaushub in Streifen entlang vorhandener Einfriedungen und Gebäude sind in die jeweiligen Einheitspreise einzukalkulieren.
Das Einkalkulieren dieser Erschwernisse gilt ebenfalls für den Einbau von Böden, Bodenaustausch, Frostschutzschicht und Schottertragschicht sowie bei Einbauten. In den einzelnen Positionen ist nicht explizit darauf hinzuweisen.

11. Munitionsfunde
Sollten bei den Erschließungsarbeiten Munitionsfunde auftreten, sind die Arbeiten sofort einzustellen und die Fundstelle zu sichern. Der AN hat sofort den AG und die Bauleitung zu informieren.

12. Archäologische Funde
Sollten bei den Erschließungsarbeiten archäologische Funde auftreten, sind die Arbeiten sofort einzustellen und die Fundstelle unverändert zu belassen und die Gegenstände gegen Verlust zu sichern. Der AN hat sofort das zuständige Landesamt für Denkmalpflege, den AG und die Bauleitung zu informieren. Auf die Beachtung der Bestimmungen des Denkmalschutzes und Pflegegesetzes vom 23.03.1978 (GVBL 1978, Nr. 10, Seite 159 ff.) wird hingewiesen.

13. Genehmigungen
Der AN hat alle notwendigen Genehmigungen im Zuge der Bauarbeiten (z.B. bei Über- bzw. Unterkreuzung von Straßen, Bahnlinien und Gewässern, Aufbruchgenehmigungen, Genehmigungen für das Betreten von Grundstücken, etc.) bei den zuständigen Behörden, Dienststellen bzw. Eigentümern rechtzeitig einzuholen und diese über den Beginn der Arbeiten zu informieren. Die Kosten trägt der AN und sind in die nachfolgenden Positionen einzukalkulieren.

14. Baustellenverkehr und Beweissicherung
Vor Baubeginn erfolgt eine Beweissicherung der an die Bauabschnitte angrenzenden Anwesen / Bebauungen durch einen seitens des AG beauftragten Gutachter.

Vermeidbare Schäden durch unsachgemäße Ausführung oder unsachgemäßen Transport von Materialien u. dgl. gehen zu Lasten des AN.

Öffentliche Straßen, die durch Baustellenverkehr verschmutzt werden, sind bei Bedarf, aber mind. 2 mal wöchentlich mit einer Kehrmaschine zu reinigen. Dadurch entstehende Mehrkosten sind in diese Position einzurechnen.

Eine aureichende Zufahrt für den Notarzt und die Feuerwehr ist während der gesamten Maßnahme zu gewährleisten und in die EP einzukalkulieren.

15. Preisbildung
Die Einheitspreise umfassen die fix und fertige Leistung.

16. Abrechnung BE / Verkehrssicherung
Die Kosten der Baustelleneinrichtung gelten für sämtliche Abschnitte des LVs und wird wie folgt ausgezahlt:

10 % der Summe nach abgeschlossener Baustelleneinrichtung,
90 % der Summe prozentual zu den gestellten Abschlagszahlungen, bzw. entsprechend des Baufortschrittes.

Für die Verkehrssicherungsmaßnahmen gelten die gleichen Abrechnungsmodalitäten wie bei der Baustelleneinrichtung.

17. Stundenlohnarbeiten
Taglohnstunden für zusätzliche Arbeiten wie montagebedingte Zusatzarbeiten oder im Zuge der
Baumaßnahme notwendige Ausführungsänderungen auf Anordnung des AG.
Die Anerkennung der Stundenlohnarbeiten erfolgt nur bei vorheriger Freigabe durch den AG.
Die Abrechnung erfolgt gegen Nachweis, anhand der durch die Bauleitung bescheinigten Stundenlohnzettel.
Aufsicht, Auslösung und alle Nebenkosten sind in den Stundenlohnsatz einzurechnen.
Der Verrechnungssatz für das jeweilige Gerät umfasst sämtliche Aufwendungen für den Einsatz,
Gerätevorhalte- und Betriebskosten, sämtliche Zuschläge und die Kosten für das Bedienungspersonal.

18. Sonstige Hinweise
Punktfolgen sind vom Bieter auszufüllen. Mit den im Leistungsverzeichnis enthaltenen Angaben  über Bauart, Bauteil, Baustoff und Abmessungen gelten  auch der Herstellungsvorgang und -ablauf bis zur  fertigen Leistung, unter Zugrundelegung der  anerkannten Regeln der Technik und der gesetzlichen  und behördlichen Vorschriften als beschrieben. Hierbei bedeutet Bauart: das Herstellen durch  Zusammenfügen der Stoffe und Bauteile bis zur fertigen  Leistung.  - Alle Leistungen umfassen auch die Lieferung der  dazugehörigen Stoffe und Bauteile einschl. Abladen und  Lagern auf der Baustelle, sofern in der  Leistungsbeschreibung der einzelnen Positionen nichts anderes beschrieben ist.  - Bedarfspositionen enthalten Leistungen, die erfahrungsgemäß zur Ausführung der vertraglichen  Leistung erforderlich werden, deren Umfang zum  Zeitpunkt der Ausschreibung trotz aller örtlichen und  technischen Kenntnisse nicht genau festzulegen ist. Der AN hat daher auf diese Positionen keine allgemeinen Kosten umzulegen bzw. keine Geschäftskosten, Wagnis und Gewinn aufzuschlagen. Gleiches gilt für Leistungen, die nach Wahl des AG  auszuführen sind. Damit besteht bei eintretenden Mengenveränderungen  bzw. ggf. Entfall der Leistung kein Anspruch auf Erstattung der vorgenannten Zuschläge.

18. Bauzeitenplan
Der Auftragnehmer hat einen Bauzeitenplan als Balkendiagramm über seine vertraglichen Leistungen zu erstellen, anhand dessen die Einhaltung der Vertragsfristen nachgewiesen und überwacht werden kann.

Evtl. vorgegebene zeitliche Festlegungen, Teilfertigstellungstermine o.ä. des AG  sind zu berücksichtigen und einzuarbeiten. Erforderliche baufachliche und terminliche Koordinierung mit den übrigen Leistungsbereichen sind zu berücksichtigen.

Der Plan ist dem AG 10 Tage nach Auftragserteilung, spätestens bei Baubeginn, bei Überarbeitung unverzüglich jeweils in drei Ausfertigungen zu übergeben.

Die Kosten für die Erstellung des Bauzeitenplanes sind in die Einheitspreise einzurechnen. Der Plan wird Vertragsbestandteil.

19. Prüfungen der Verdichtung bei Erdarbeiten
Spätestens mit der Schlussrechnung sind die Protokolle der nach  ZTV SoB-StB erforderlichen Prüfungen
vorzulegen.
Eigenüberwachungsprüfungen seitens des AN, die zur Festlegung bzw. Optimierung von Arbeitsweisen, Geräten usw. dienen sind gem. ZTVE-STB (neueste Fassung) durchzuführen.

Sie werden nicht gesondert vergütet und sind in die entsprechenden EP einzurechnen. Negative Prüfungen der Fremdüberwachung gehen zu Lasten des AN.

Für Lastplattendruckversuche der Fremdüberwachung ist ein geeignetes Gegengewicht zur Verfügung zu stellen. Die Kosten hierfür sind in die EP einzurechnen.

*Hinweis: Hinweis:*
Die nachfolgenden Positionen gelten für alle Bereiche des Leistungsverzeichnisses.

Das Leistungsverzeichnis wird maschinell sortiert. Der Auftragnehmer hat umgehend nach Erhalt das Leistungsverzeichnis auf Vollständigkeit zu über prüfen und evtl. fehlende Seiten nachzufordern.

Pläne zur Kalkulation liegen der Ausschreibung digital bei.

### Bereich 1 Baustelleneinrichtung, Verkehrssicherung und vorbereitende Arbeiten

*Hinweis: Baustelleneinrichtung, Verkehrssicherung und vorbereitende Arbeiten*
Vorbemerkung:  Die Baustelleneinrichtung sowie die Verkehrssicherung für die Maßnahme werden jeweils nur einmal pauschal für alle Titel vergütet.

#### Abschnitt 1.1 Baustelleneinrichtung

**1.1.10 Baustelle einrichten und vorhalten**
*** Pauschalposition
Geräte, Werkzeuge und sonstige Betriebsmittel, die zur vertragsgemäßen Durchführung der Bauleistungen erforderlich sind, auf die Baustelle bringen, bereitstellen und - soweit der Geräteeinsatz nicht gesondert berechnet wird - betriebsfertig aufstellen einschl. der dafür notwendigen Arbeiten.
Die erforderlichen festen Anlagen herstellen. Unterkünfte, Werkstätten, Lagerschuppen und dgl., soweit erforderlich, antransportieren, aufbauen und einrichten. Strom-, Wasser-, Fernsprechanschluss sowie Entsorgungseinrichtungen und dgl. für die Baustelle, soweit erforderlich, herstellen.
Bürocontainer, der für Baubesprechnungen geeignet ist, antransportieren und aufbauen.
Bei Bedarf Zufahrtswege zur Baustelle sowie Lagerplätze, sonstige Platzbefestigungen und Wege im Baustellenbereich anlegen und befestigen (einschl. Liefern und Einbauen von benötigten Schottermaterial, maximal 30 m3). Oberbodenarbeiten einschl. Beseitigen von Aufwuchs für die Baustelleneinrichtung, soweit erforderlich, ausführen. Flächen beschaffen, sofern die vom AG zur Verfügung gestellten nicht ausreichen.
Kosten für Vorhalten, Unterhalten und Betreiben der Geräte, Anlagen und Einrichtungen einschl. Mieten, Pacht, Gebühren und dgl. werden nicht mit dieser Pauschale, sondern mit den Einheitspreisen der betreffenden Teilleistungen vergütet.
Sicherung der fortschreitenden Baumaßnahme mit Bauzaun. Errichten, Umsetzen  und Abbauen des Bauzauns.
Soweit nicht für bestimmte Leistungen (z.B. Bedarfsleistungen) für das Einrichten der Baustelle gesonderte Positionen im Leistungsverzeichnis enthalten sind, gilt die Pauschale für alle Leistungen sämtlicher Abschnitte des Leistungsverzeichnisses.
Öffentliche Straßen, die durch Baustellenverkehr verschmutzt werden, sind mind. 2 mal wöchentlich mit einer Kehrmaschine zu reinigen. Dadurch entstehende Mehrkosten sind in diese Position einzurechnen.
Das Erdplanum der neu zu bauenden Flächen ist vor Witterungseinflüssen insbesondere Niederschlägen mit geeigneten Maßnahmen zu schützen. Hierdurch anfallende Mehrkosten sind ebenfalls in diese Position einzurechnen.
Die Anwohner sind nach Erstellung des Bauzeitenplans mittels Flugblätter rechtzeitig über den Beginn zu informieren.

Die Auszahlung der Pauschale erfolgt entsprechend dem Baufortschritt.
Menge: 1,000 psch

**1.1.20 Baustelle räumen**
*** Pauschalposition
Baustelle von allen Geräten, Anlagen, Einrichtungen und dgl. räumen. Benutzte Flächen und Wege entsprechend dem ursprünglichen Zustand unter Wahrung der landschaftspflegerischen Belange ordnungsgemäß herrichten.
Verunreinigungen beseitigen. Soweit nicht für bestimmte Leistungen (z.B. Bedarfsleistungen) für das Räumen der Baustelle gesonderte Positionen im Leistungsverzeichnis enthalten sind, gilt die Pauschale für alle Leistungen sämtlicher Abschnitte des Leistungsverzeichnisses. Die Baustellenräumung beinhaltet den Mehraufwand hinsichtlich einer evtl. Aufteilung der Baumaßnahme in verschiedene Bauabschnitte und wird daher nur einmal vergütet.
Menge: 1,000 psch

**1.1.30 Erschwerniszulage - Oberleitung**
*** Pauschalposition
Erschwerniszulage für das Arbeiten unterhalb der, über das Baufeld verlaufenden, Oberleitungstrasse.
Auf die technischen Richtlinien des Versorgers für Arbeiten im Bereich von Freileitungen wird verwiesen, die Vorgaben sind zu berücksichtigen, Sicherheitsbestimmungen sind
zwingend einzuhalten.
Einschl. Anmeldung der Maßnahme beim Versorger und Abstimmung der Sicherheitsvorkehrungen.
Menge: 1,000 psch

**1.1.40 Bauzaun auf- und abbauen**
Bauzaun auf- und abbauen
Bauzaun aus robusten Zaunelementen
mit geschlossenem Stahlrohrrahmen, Höhe 2,00 m,
anfahren
und nach Angabe des AG aufstellen, vorhalten,
unterhalten, mehrfach umsetzen und wieder abbauen.
Vergütung erfolgt nach aufgestellter Länge.
Nach Beendigung der Bauarbeiten ist der ursprüngliche
Zustand des Geländes wieder herzustellen.
Menge: 100,000 m

**1.1.50 Bauzeitenplan**
*** Pauschalposition
Bauzeitenplan unterteilt in Bauabschnitte
erstellen und fortschreiben,
in Abstimmung mit dem AG und der örtlichen
Bauüberwachung und je 2-fach übergeben.
Darstellungstiefe pro Arbeitswoche.
Angabe aller wesentlichen Aktivitäten
und Darstellung von Schnittstellen.
Eine Fortschreibung muss im
Zwei-Wochen-Rhythmus erfolgen
und entsprechend einem EDV-gestützten
System übergeben werden.
als pdf-Datei
Menge: 1,000 psch

**1.1.60 Umschlagplatz für Aushub einrichten und vorhalten**
*** Pauschalposition
Herstellen eines Umschlagplatzes bzw. Zwischenlagerplatzes (Gesamtgröße ca. 200 m²) für anfallenden Bodenaushub innerhalb des Planbereiches bzw. im unmittelbaren Umfeld des Planbereiches und entsprechend vorhalten.
Die Herstellung einer provisorischen Führung von
Niederschlagswasser ist einzukalkulieren.
Zwischenlager herstellen, vorhalten, betreiben und bei
Bedarf ausbessern (mehrmaliges Abfahren des Materials
erforderlich), sowie nach Abschluss der Massnahme
rückbauen.
Das Gelände ist wieder in den Urzustand
zurückzuversetzen.
Alle erforderlichen Materialien, Maschinen und
Leistungen sind einzukalkulieren und werden nicht gesondert
vergütet.
Flächen für einen Erdaushubumschlag- bzw. zwischenlagerplatz können durch den Auftraggeber nicht zur Verfügung gestellt werden und sind durch den AN eigenständig zu beschaffen.
Menge: 1,000 psch

#### Abschnitt 1.2 Verkehrssicherung

*Hinweis: Verkehrssicherung*
Der Durchgangsverkehr in der der Achtstraße / Salzgasse ist während der Maßnahme komplett aufrecht zu erhalten (insbesondere ÖPNV).
Weiterhin ist der Geh- und Radverkehr während der Bauphase zu gewährleisten.
Dadurch entstehende Erschwernisse sind in die Pauschale der Verkehrssicherung einzukalkulieren.

Desweiteren ist das Konzept der Verkehrssicherung rechtzeitig mit dem dem Ordnungsamt der VG Birkenfeld und der Bauleitung abzustimmen.

**1.2.10 Allgemeine Verkehrssicherung für PkW und LkW**
*** Pauschalposition
Unter Beachtung sämtlicher Vorschriften der Straßen- verkehrsbehörden (STVO) die zur Durchführung der Arbeiten unumgänglichen Verkehrsbeschränkungen beantragen und in eigener Verantwortung die Baustelle nach STVO mit den erforderlichen Verkehrs- und Hinweisschildern, Abschrankungen, Baken,  Schutz- und Sicherheitseinrichtungen kennzeichnen. Vorhalten und, falls erforderlich, beleuchten der Schilder und Materialien während der gesamten Bauzeit. Betriebsmittel sind einzukalkulieren. Die Verkehrssicherung ist dem Baufortschritt anzupassen. Anliegerverkehr ist zu gewährleisten.

einschl. evtl. provisorischer Fahrbahnmarkierung,
Länge des Baustellenbereichs Achtstraße / Salzgasse ca. 50 m
notwendiger Zeitraum der Vorhaltung : ca. 8 Wochen

die Verkehrszeichen müssen voll retroreflektierend sein oder von innen oder außen beleuchtet sein,
die Verkehrszeichen müssen das RAL-Gütezeichen tragen,
die Befestigung der Verkehrszeichen muss so sicher und standfest sein, dass diese nicht umfallen oder verdreht werden können,
die Unterkante der Verkehrszeichen soll 2,00 m vom Boden entfernt sein,

einschl. rechtzeitiger Einholung verkehrstechnischer Genehmigungen,
einschl. evtl. vorübergehender Fahrbahnmarkierung,
einschl. Stromzufuhr und Stromkosten,Die Haftung bleibt beim Unternehmer. Die Verkehrssicherung ist mit dem zuständigen Ordnungsamt bzw. der Bauleitung abzustimmen.
Menge: 1,000 psch

**1.2.20 Zulage, Verkehrssicherung für Geh- und Radverkehr**
*** Pauschalposition
Zulage zur Verkehrssicherung,
für Geh- und Radverkehr im Baustellenbereich
Aufstellen, Vorhalten, Abbauen der Beschilderung,
das mehrmalige Umsetzen und Vorhalten der Verkehrssicherung ist einzukalkulieren,

die Verkehrszeichen müssen voll retroreflektierend sein oder von innen oder außen beleuchtet sein,
die Verkehrszeichen müssen das RAL-Gütezeichen tragen,
die Befestigung der Verkehrszeichen muss so sicher und standfest sein, dass diese nicht umfallen oder verdreht werden können,
die Unterkante der Verkehrszeichen soll 2,00 m vom Boden entfernt sein,

Länge des Baustellenbereichs Achtstraße / Salzgasse ca. 50 m
notwendiger Zeitraum der Vorhaltung : ca. 8 Wochen

einschl. rechtzeitiger Einholung verkehrstechnischer Genehmigungen,
einschl. evtl. vorübergehender Fahrbahnmarkierung,
einschl. Stromzufuhr und Stromkosten,

Die Haftung bleibt beim Unternehmer. Die Verkehrssicherung ist mit dem zuständigen Ordnungsamt bzw. der Bauleitung abzustimmen.
Menge: 1,000 psch

**1.2.30 Zulage, Verkehrssicherung Einengung Achtstraße / Salzgasse**
*** Pauschalposition
Zulage zur Verkehrssicherung,
Einengung in der Achtstraße / Salzgasse (platzseitig) aus Gründen der Arbeitssicherheit bei Pflasteraufnahme und Wiederverlegung
Aufstellen, Vorhalten, Abbauen der Beschilderung in Anlehnung an Regelplan BI/1 der RSA sowie zusätzlicher Fußgängerführung,
das mehrmalige Umsetzen und Vorhalten der Verkehrssicherung ist einzukalkulieren,
die Verkehrszeichen müssen voll retroreflektierend sein oder von innen oder außen beleuchtet sein, die Verkehrszeichen müssen das RAL-Gütezeichen tragen, die Befestigung der Verkehrszeichen muss so sicher und standfest sein, dass diese nicht umfallen oder verdreht werden können, die Unterkante der Verkehrszeichen soll 2,00 m vom Boden entfernt sein,

Länge des Baustellenbereichs ca. 50 m
notwendiger Zeitraum der Vorhaltung : ca. 8 Wochen
einschl. entsprechender Längs- und Querabsperrungen Fahrbahn und Gehweg

einschl. rechtzeitiger Einholung verkehrstechnischer Genehmigungen,
einschl. evtl. vorübergehender Fahrbahnmarkierung,
einschl. Stromzufuhr und Stromkosten,

Die Verkehrssicherung ist mit dem Ordnungsamt und der Bauleitung abzustimmen.

Vorhandene Verkehrsschilder außer Kraft und wieder in Kraft setzen.
Menge: 1,000 psch

**1.2.40 Verkehrszeichenplan zu BI/1**
Erstellung eines Verkehrszeichenplans zu BI/1 mit zusätzlicher Fußgängerführung und. rechtzeitige Einholung der verkehrsrechtlichen Anordnung,

Nach Abstimmung ist der Plan dem Ordnungsamt (2-fach)
14 Tage vor der jeweiligen Ausführung vorzulegen.
Menge: 1,000 St

**1.2.50 Betrieb,Bedienung alle Tage 0-24 Uhr**
Betrieb und Bedienung
der Arbeitsstellensicherungsanlage
(Warn- und Schilderleuchten),
an allen Tagen,
in der Zeit von 0 bis 24 Uhr.
Menge: 8,000 Wo

**1.2.60 Verkehrszeichen 283 als vorübergehendes Baustellenschild aufstellen**
Schild mit Verkehrszeichen nach StVO und VwV-StVO an provisorische Aufstellvorrichtung (einschl. Fußgewicht) im Rahmen der Umleitungsbeschilderung anbringen,
Zeichen 283, voll retroreflektierend, Größe 1,
Anbringung neben der Fahrbahn,

Unterkante des Schildes ab 2,00 m ueber der Verkehrsflaeche,
als vorübergehendes Baustellenschild

einschl. Rückbau am Ende der Maßnahme
Menge: 4,000 St

**1.2.70 zusätzliche Leitbaken aufstellen und vorhalten**
Zusätzliches Aufstellen und Vorhalten von
Einzelleitbaken aus Kunststoff, doppelseitig,  mit
Sicherheitsfußplatte
voll retroreflektierend mit Folie Typ II DIN 6171,

Anbringung neben der Fahrbahn.

einschl. Rückbau am Ende der Maßnahme

Es werden nur Leitbarken abgerechnet, die nicht Teil
der o. g. Regelplänen sind.
Menge: 10,000 St

**1.2.80 zusätzliche Absperrschranke aufstellen und vorhalten**
Zusätzliche Absperrschranke zur Absicherung des Gehweges aufstellen und beseitigen,
für die Bauzeit vorhalten, warten und betreiben.
Absperrschranke Größe 250x2000 mm mit Aufstellvorrichtung,
Vorhaltezeit 8 Wo
Menge: 10,000 St

**1.2.90 Kontrolle der Arbeitsstellensicher. Zweimal täglich**
Kontrolle der Arbeitsstellensicherung gem. ZTV-SA
durchführen. Die Kontrolle ist unmittelbar nach deren
Durchführung zu erfassen und zu dokumentieren. Arbeits-
und Hilfsmittel sind vom AN zu stellen und dem AG jederzeit zugänglich zu machen.
Kontrolle zweimal täglich, an arbeitsfreien Tagen einmal täglich,
Kontrolle durch 'schriftliches Protokoll im Bautagebuch
zu dokumentieren.'
Menge: 8,000 Wo

**1.2.100 Provisorische Überfahrten bzw. Übergänge herstellen**
Provisorische Überfahrt bzw. Übergänge herstellen, sichern, evtl. anpassen, während der Bauzeit vorhalten und wieder abbauen.
Art der Übergänge :  Stahlplatten
Abmessung:  ca 1,50 m x 3,00 m
Eingeschlossen sind alle Nebenleistungen und Erschwernisse.
Menge: 9,000 m2

#### Abschnitt 1.3 Vorbereitende Arbeiten

*Hinweis: Erschütterungsmessungen*
Die Eignung der einzelnen Baugeräte für die Verdichtungsarbeiten oder für das Einbringen des Verbaus werden zu Baubeginn und ggf. während der Baumaßnahme von einem Sachverständigen für Erschütterungsmeßtechnik nach DIN 4150-3 überwacht und beurteilt.

Für die Baumaßnahme werden nur Geräte und Verfahren zugelassen, deren Erschütterungswerte im zulässigen Bereich der Norm-Anhaltswerte gemäß DIN 4150-3 liegen. Gegebenenfalls sind nach Absprache mit dem Sachverständigen Optimierungen durch entsprechende Gerätewahl vorzunehmen. Werden bei den Erschütterungsmessungen 75 % der zulässigen Anhaltswerte erreicht, wird für die weiterführende Baumaßnahme eine Dauerüberwachung mit optischem Alarmsystem eingerichtet. Bei Auslösen der Warnlampe ist die Bauüberwachung bzw. der Sachverständige umgehend zu informieren.

Die Termine für die Meßeinsätze sind direkt mit dem Sachverständigen abzustimmen.

Weiterhin dienen die ermittelten Messwerte zur Beweisführung während und nach einer Baumaßnahme.

Nach Abschluss der Baumaßnahme wird vom Sachverständigen ein Meßbericht erstellt und direkt dem Bauherrn zur Prüfung vorgelegt.

**1.3.10 Erschütterungsmessungen durch AN**
*** Pauschalposition
Erschütterungsmessungen in mittelbar und unmittelbar
beeinflußten Bereichen der Baustelle und in den
Bereichen der Zu- und Abfahrtstraßen durch einen für
diese Leistungen geeigneten Personenkreis des
Auftragnehmers vor Beginn und während der Aushub- und
Verdichtungsarbeiten durchführen und in einen
detaillierten umfassenden Bericht mit Fotografien in
3-facher Ausfertigung dokumentieren.
Einschl. Einrichtung der Messgeräte / Messstelle, Vormessung, laufender Messung während der Erd- und Verdichtungsarbeiten, Auswertung und Endbericht.

Nichterfaßte Schäden, die während und nach der
Durchführung der Baumaßnahme von Personen oder
Institutionen gemeldet werden und Anspruch auf
Behebung sowie Kostenübernahme dieser Schäden fordern,
sind vom AN vollständig zu übernehmen.
Der Bauherr und seine Vertreter sind von allen
Forderungen freizustellen.

Mit einzurechnen sind auch das Anbringen von mindestens
drei Kontrollpunkten, einschl.
Kontrollmessung
vor Beginn, 1 x während der Maßnahme und zum Ende der
Maßnahme als Setzungskontrollmessungen.
Die Ergebnisse der Messungen sind in 2-facher
Ausfertigung an die Bauüberwachung zu übergeben.

Die Erschütterungsmessungen sind auf Anweisung des
AG/Bauüberwachung durchzuführen
Menge: 1,000 psch

**1.3.20 Vorhandene Grenzsteine/Grenzpunkte sichern**
Vorhandene Grenzsteine/Grenzpunkte entlang der Straßentrasse / des Platzbereiches
 suchen, freilegen und während
der Bauzeit durch geeignete Maßnahmen sichern.

Falls notwendig, ist der Einbau von Schutzrohren
senkrecht über die vorhandenen Grenzsteine oder die
bereits vermarkten Grenzpunkte (Pflöcke) vorzusehen.

Einschließlich aller erforderlichen Materialien und
Nebenleistungen.

Während der Bauzeit anfallende Schäden gehen zu Lasten
des AN und sind umgehend zu beseitigen.
Menge: 10,000 St

**1.3.30 Grenzsteinprotokoll anfertigen**
*** Pauschalposition
Vor Beginn der Arbeiten und nach der Gesamtabnahme der Bauleistung ist  in Abstimmung mit dem Auftraggeber ein Grenzsteinprotokoll anzufertigen.  Die Anfertigung hat mit der Bauleitung zu erfolgen und ist durch den AG und AN schriftlich zu bestätigen.
Menge: 1,000 psch

**1.3.40 Absteckungsarbeiten**
*** Pauschalposition
Lagemäßige und höhenmäßige Absteckung

- der Parkplatzflächen
- der Gehwegbereiche
- der Platzbereiche
- der Fundamente
- der geplanten Ausstattung

Abstecken in mehreren Abschnitten erforderlich
Ein Lageplan der geplanten Anlage ist beigefügt, indem
der komplette Umfang genauer ersichtlich ist

Die digitalen Unterlagen (basierend auf UTM
Koordinatensystem) werden seitens des AG bzw. der
Bauleitung übergeben. Die Absteckpunkte werden seitens
des AN festgelegt und erstellt.

einschl. Kontrollmessungen die während und nach
Ausführung
gemeinsam mit dem AG durchzuführen sind.

Absteckungen sind in einem Absteckprotokoll
(Katasterplanauszug) festzuhalten und dem AG vor
Baubeginn zu übergeben.

Einschl. lagemäßige Sicherung der abgesteckten Punkte.
Bei Nichteinhaltung erfolgt die Wiedereinmessung der
fehlenden Absteckpunkte zu Lasten des AN.
Menge: 1,000 psch

**1.3.50 Regulierung der durch Bauarbeiten in Mitleidenschaft gezogenen Flächen**
*** Pauschalposition
Regulierung der durch Bauarbeiten in Mitleidenschaft
gezogenen Flächen.
Flächen reinigen, abziehen, einsäen, bzw. Urzustand
wiederherstellen.
Menge: 1,000 psch

**1.3.60 Fläche roden**
Heckenfläche roden, Fläche nach Unterlagen des AG.
Rodungsfläche (Heckenbewuchs) ca. 50 m2
Busch-, Hecken und Baumbestand sowie sonstiger Aufwuchs
bis zu 0,1 m Durchmesser, 1 m über dem Erdboden gemessen, einschließlich Wurzelwerk.
Aufwuchs bodennah abschneiden.
Schnittgut der Verwertung nach Wahl des AN zuführen.
Ggf. anfallende Deponiegebüren sind einzukalkulieren.
Menge: 50,000 m2

**1.3.70 Pflanzliche Bodendecke abräumen**
Pflanzliche Bodendecke in Grünfläche abräumen, aufnehmen, fördern und entsorgen.
Dickenbereich 3-5 cm
Gras-Kraut-Aufwuchs
Menge: 50,000 m2

**1.3.80 Bauschutt gemischt, aufnehmen, transportieren und entsorgen**
im Plangebiet vorh., bzw. im Zuge der Abbrucharbeiten,
nicht trennbaren gemischten Bauschutt aufnehmen.
Sonstige Bau- und Abbruchabfälle,
nicht gefährlich, Abfallschlüssel nach AVV (Abfallverzeichnis-Verordnung) 170904 gemischte Bau- und Abbruchabfälle,
Abfall auf der Baustelle lagernd, in Behälter des AN laden und mit LKW des AN transportieren,
Behältergröße nach Wahl des AN,
Anzubietender Verwertungsträger, unter Beachtung der Überlassungspflichten nach KrWG, nach Wahl des AN,
transportieren zu der dem AN vom Verwertungsträger benannten Verwertungsanlage, die Kosten der Abfallverwertung werden vom AN übernommen.
Menge: 5,000 t

### Bereich 2 Abbrucharbeiten / Anpassungsarbeiten / Sicherungsarbeiten

*Hinweis: Alle Verunreinigungen die bei der Durchführung der*
Alle Verunreinigungen die bei der Durchführung der
Arbeiten entstehen sind noch am gleichen Tag zu
entfernen. Nach Beendigung der Arbeiten ist die
Baustelle und die Verkehrsflächen in ordnungsgemäßem
Zustand zu hinterlassen.

Sofern nicht behördlich genehmigte Entsorgungsstellen/
Deponien benutzt werden, ist der Bieter deshalb
aufgefordert sich bereits bei Angebotsbearbeitung um
die Zuweisung entsprechender Ablagerungsstätten bzw.
Entnahmestellen zu bemühen.
Die Trennung der Materialien hat bereits an der
Baustelle zu erfolgen, da die einzelnen
Entsorgungsstellen/Deponien nicht getrenntes Material
zurückweisen. Einzelheiten hierzu sind beim
Deponiebetreiber vor Anlieferung zu erfragen.
Die ordnungsgemäße Entsorgung bzw. Deponierung ist
durch Lieferscheine/ Wiegescheine nachzuweisen.

Abbrucharbeiten dürfen nur von erfahrenen und fachlich
geeigneten Personen ausgeführt werden. Unternehmen
müssen über die erforderlichen Geräte und Einrichtungen
verfügen.

*Hinweis: Die Behebung der während der Bauzeit entstehenden*
Die Behebung der während der Bauzeit entstehenden
Schäden, die auf unsachgemäße Ausführung durch den AN
zurückzuführen sind, sind vom AN durchzuführen und
werden nicht gesondert vergütet.

#### Abschnitt 2.1 Abbrucharbeiten

**2.1.10 Betonstemmarbeiten**
Betonabbruch entlang Gebäuden, Einfriedungen o.ä.
Betonstemmarbeiten mit Abbruchhammer,
sorgfältig durchführen,
Ausführung in Handarbeit (Handabbruch),
Menge: 4,000 h

**2.1.20 Bordsteine aufbrechen, aufnehmen und entsorgen**
Bordsteine aus Beton (R / H / T ) einschl. Bettung
aufbrechen, aufnehmen und entsorgen,
in Beton versetzt mit Rückenstütze
Dicke des Unterbetons bis 20 cm.
Anfallende Stoffe gehen in das Eigntum des AN über und einer Wiederverwertung nach Wahl des AN zuzuführen.
Abgerechnet wird
'nach örtlichem Aufmaß'
.
Menge: 65,000 m

**2.1.30 Pflanzinsel aufnehmen und lagern**
Pflanzinsel / Bauminsel rund,
Außendurchmesser Pflanzinsel ca. 2 m
aus Hochbordradiensteinen aufnehmen, Radiensteine auf Palette setzen und zur Lagerung zum Bauhof transportieren.
Transprotweg ca. 2 km

einschl. Bettung aufbrechen, aufnehmen und entsorgen,
in Beton versetzt mit Rückenstütze
Dicke des Unterbetons bis 20 cm.
Anfallende Stoffe gehen in das Eigntum des AN über und einer Wiederverwertung nach Wahl des AN zuzuführen.
Menge: 2,000 St

**2.1.40 Beton aufbrechen und entsorgen, Fundamente, Mauern, etc**
Betonabbruch in Form von Fundamenten, Betonsteinen, Mauern, etc. mit geeignetem Abbruchgerät abbrechen, laden, fahren und beseitigen.
Abbruchmaterial geht in das Eigntum des AN über und einer Wiederverwertung nach Wahl des AN zuzuführen'.
Abgerechnet wird 'nach örtlichem Aufmaß'.

Beton ohne Bewehrung
Ausführung in mehreren Einzelflächen
Menge: 0,500 m3

**2.1.50 Betonsteinpflaster aufbrechen, aufnehmen und entsorgen**
Betonsteinpflaster (verschiedene Pflasterarten - Rechteckpflaster, Verbundpflaster, Rasengittersteine, etc. und unterschiedliche Abmessungen) im Bereich der Parkplatzflächen und privaten Einfahrten, Zugängen und Nebenflächen,
8-10 cm stark,
in Splitt verlegt, aufbrechen, aufnehmen und entsorgen,

Pflaster im Bereich der ehemaligen Zufahrt und der Stellflächen.
Anfallende Stoffe 'gehen in das Eigntum des AN über und sind zu beseitigen'.

Abgerechnet wird 'nach Abtragsprofilen oder örtlichem Aufmaß'.

Handaushub wird nicht gesondert vergütet.
Menge: 125,000 m2

**2.1.60 Betonteinpflaster, aufnehmen, lagern**
Betonsteinpflaster (verschiedene Pflasterarten - Rechteckpflaster, Verbundpflaster, Rasengittersteine, etc. und unterschiedliche Abmessungen) im Bereich des Gehweges und privaten Einfahrten, Zugängen und Nebenflächen,
8-10 cm stark,

Pflaster im Bereich des Gehweges (Pfälzer Pflaster und Rechteckpflaster)

aufnehmen,säubern und für den Wiedereinbau lagern.
Transportweg bis ca. 2 km
Menge: 160,000 m2

**2.1.70 Straßenentwässerungseinlauf 300 x 500 aufnehmen und entsorgen**
Straßeneinlauf, komplett mit Unterteil, Rost, in Beton versetzt,
aufnehmen und entsorgen.
Format 300 x 500 mm
einschl. Anschlussleitung mit Kappe verschließen und Betonpfropfen ummanteln..
einschl. aller erf. Materialien und Nebenarbeiten
Anfallende Stoffe gehen in den Besitz des AN über und sind zu
beseitigen.
einschl. entsprechend notwendiger Erdarbeiten.
Menge: 1,000 St

#### Abschnitt 2.2 Anpassungsarbeiten

**2.2.10 Bestehende Schachtabdeckung anpassen**
Vorhandene Schachtabdeckung (Hausanschlussschacht) in der zukünftigen Grünfläche an die neue Geländehöhe anpassen,
Höhenänderung bis  +/- 10 cm.
Menge: 1,000 St

**2.2.20 Bestehende Hydrant-/Schieberkappe höhenmäßig anpassen**
Bestehende Hausanschluss-Schieberkappe an die neue Geländehöhe anpassen,
Höhenänderung +/-10 cm
Menge: 2,000 St

#### Abschnitt 2.3 Sicherungsarbeiten

**2.3.10 Bäume schützen >10-30 cm**
Baum während der Bauzeit durch Erstellung einer geeigneten Unterkonstruktion mit einer senkrechten Bretterverkleidung, einschl.  einer Polsterung zwischen Stamm und Schalung aus geeignetem Material, gegen mechanische Beschädigung schützen, einschl. Vorhaltung und Beseitigung.
Stammdurchmesser: 10 cm bis 30 cm
Brettdicke: ca. 24 mm
Höhe: mind. 2,00 m
Polsterungsdicke: mind. 10 cm
Polstermaterial: Stroh, Styropor, o.ä.
Menge: 1,000 St

**2.3.20 Baum umsetzen**
Baum  umsetzen,
bestehenden Baum ausgraben, aufnehmen und bis zur Wiedereinpflanzung lagern, einschl. Schutz vor Beschädigung, Wurzelschutz und Schutz vor Austrocknung.
Baum in neu herzustellenden Pflanzgrube versetzen. Lage  nach Angabe der AG.
Pflanzgrube herstellen,
Maße 80 cm x 80 cm,
Tiefe 80 cm,
Pflanzgrube mit Oberboden verfüllen, Gießring herstellen und angießen.
Einschl. Pflanzverankerung für Hochstamm mit Pfahl - Dreibock
herstellen,
mit Rahmen aus Halbrundhölzern,
Pfahllänge 250 cm,
Zopfdicke 8 /10 cm,
Bindegut aus Kokosstrick

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Menge: 1,000 St

**2.3.30 Straßen- und Verkehrsschilder sichern**
Straßen- und Verkehrsschilder nach StVO während der Baumaßnahme vor Beschädigung nach Wahl des AN schützen.
Menge: 1,000 St

**2.3.40 Straßen- und Verkehrsschilder abbauen, transportieren**
Straßen- und Verkehrsschilder nach StVO einschließlich
Fundamentierung und den erforderlichen Erdarbeiten,
abbauen, laden und nach Angaben des AG zur Lagerung  transportieren.
Betonfundamente abbrechen und entsorgen,
Anfallende Stoffe gehen in das Eigentum des AN über und
sind zu beseitigen.

Transportweg bis ca. 2 km,
Menge: 1,000 St

**2.3.50 Straßen- und Verkehrsschilder abbauen, lagern und wiedereinbauen**
Straßen- und Verkehrsschilder nach StVO einschließlich
Fundamentierung und den erforderlichen Erdarbeiten,
abbauen, laden, nach Angaben des AG transportieren und
lagern und wiedereinbauen,
Betonfundamente abbrechen und entsorgen,
Anfallende Stoffe gehen in das Eigentum des AN über und
sind zu beseitigen.

Transportweg bis ca. 2 km,
Straßen- und Verkehrsschilder sind vor Beschädigungen
zu schützen,
einschl. Erdarbeiten und Betonarbeiten (Fundament),
einschl. Liefern und Einbauen einer entsprechenden
Bodenhülse,
inkl. aller erforderlichen Materialien und
Nebenleistungen,

Abrechnung erfolgt pro Stück Fundament
Menge: 1,000 St

### Bereich 3 Tief- und Straßenbauarbeiten

#### Abschnitt 3.1 Oberbodenarbeiten

**3.1.10 Oberboden abtragen, separieren, lagern und wiedereinbauen**
Abschieben des vorhandenen Oberbodens, DIN 18 300, laden und auf dem Zwischenlagerplatz auf Mieten lagern,
gegen Nässe schützen,
Abtragsdicke: i. M. ca. 20 cm.
Separierten und seitlich gelagerten Oberboden wieder auftragen
Einbaustärke i.M. 40 cm - 50 cm
Vor Wiedereinbau ist der Einbaubereich nochmals mit
Gerät aufzulockern.
Andeckung in Grünflächen, einschl. Profilierung der Grünflächen und Feinplanum

Das Separieren und die Entsorgung von Unrat und größeren Steinen wird nicht gesondert vergütet.

Mengenermittlung nach einem gemeinsamen örtlichen Aufmaß an der Auftragsstelle.
Menge: 10,000 m3

**3.1.20 Oberboden liefern und einbauen**
Liefern und Einbauen von Oberboden für Pflanzbeete / Gehölzflächen
Oberboden gesiebt liefern, fachgerecht in Pflanzbeete für Bäume und Sträucher einbauen und planieren.
Bodengruppe 3a / 3b DIN 18915 schwach bindig, sandig / schwach bindig, kiesig
Der Boden muss strukturstabil, tragfähig und gut durchwurzelbar sein.
Humusgehalt: 2,0 bis 5,0 Massenprozent (M.-%) gemäß DIN 18915 für Gehölzflächen.
Reinheit: Der Oberboden muss frei von störenden Fremdstoffen wie Bauschutt, Steinen > 30 mm, Wurzelunkräutern (z. B. Giersch, Quecke), Plastikresten und groben Holzstücken sein.

Einbaustärke i.M. 40 cm - 50 cm
Vor Einbau ist der Einbaubereich nochmals mit
Gerät aufzulockern.
Andeckung in Grünflächen, einschl. Profilierung der Grünflächen und Feinplanum
Menge: 55,000 m3

#### Abschnitt 3.2 Erdarbeiten

*Hinweis: Für die Ausführung gelten*
StL-Nr. 9300200011101101
Für die Ausführung gelten
die Zusätzlichen Technischen Vertragsbedingungen und
Richtlinien für Erdarbeiten im Straßenbau (ZTVE-StB),
die Zusätzlichen Technischen Vertragsbedingungen und
Richtlinien für die Ausführung von Tragschichten im
Straßenbau (ZTVT-StB),
die Technischen Lieferbedingungen für Mineralstoffe
im Straßenbau (TL Min-StB).
Die Zusätzlichen Technischen Vertragsbedingungen und
Richtlinien für Aufgrabungen in Verkehrsflächen
(ZTVA-StB).

*Hinweis: Die Leistungen werden abgerechnet*
StL-Nr. 930020004002
Die Leistungen werden abgerechnet
nach 'DIN 18300 Erdarbeiten
bzw. DIN EN 1610 bzw. den
strengeren Anforderungen
nach ATV-DVWK-A 139'.

*Hinweis: Die Mengenermittlung für die Abrechnung*
StL-Nr. 9300200041010211
Die Mengenermittlung für die Abrechnung
der Leistungen erfolgt
nach Aufmaß.
Mengen, die nach dem Längen- und/oder Flächenmaß
abzurechnen sind, werden durch horizontale Messung
ermittelt.

*Hinweis: Angegebene Umrechnungsfaktoren gelten*
Angegebene Umrechnungsfaktoren gelten
für den eingebauten Zustand.

*Hinweis: Beim Lösen*
StL-Nr. 93002000310101
Beim Lösen
von Fels und vergleichbaren Bodenarten
ist Sprengen verboten.

*Hinweis: Der AN hat sich über die Lage*
Der AN hat sich über die Lage
von Kabel und Leitungen bei den
zuständigen Versorgungsträgern
anhand von Bestandsplänen zu
unterrichten.

*Hinweis: Die Aushubsohle ist gegen Witterungs-*
Die Aushubsohle ist gegen Witterungseinflüsse zu schützen.

**3.2.10 Suchgraben ausheben**
Boden (v.a. ungebundene Tragschichten) für Suchgraben ausheben,
in reiner Handschachtung,
zur Freilegung von Kabeln und Leitungen,
nach Abtrag der Oberflächenbefestigung
Boden lösen, laden, fördern und
nach Wahl des AN fachgerecht verwerten bzw. wiedereinbauen (Suchgraben schließen)
Alle Nachweise für Entsorgung bzw. Verwertung
sind dem AG vorzulegen.
Sämtliche Kosten sind einzurechnen.
Boden BM-0, BM-0*, BM-F0* gem. EBV
AVV 170504,
Aushubtiefe bis 1,00 m,
Sohlenbreite über 0,6 bis 1,0 m,
Sohlenlänge über 2,0 bis 2,5 m,
Die Lage sowie Abmessungen der
Suchgräben ist vorher mit der
Bauüberwachung festzulegen.
Suchgräben ohne vorherige
Abstimmung werden nicht vergütet.
Menge: 10,000 m3

**3.2.20 Boden für Platzbereich, ausheben, verwerten**
Boden (v.a. ungebundene Tragschichten) für Platzgestaltung
nach Abtrag der Oberflächenbefestigung bzw.
des Oberbodenabtrages profilgerecht ausheben.
Mit Behinderung durch best. Ver- und
Entsorgungsleitungen.
Boden (mit o. g. Anteilen) lösen, laden, zum Zwischenlagerplatz transportieren, zwischenlagern einschl. Haufwerksbeprobung, laden, fördern und fachgerecht entsorgen bzw. verwerten
nach Wahl des AN.
Alle Nachweise für Entsorgung bzw. Verwertung
sind dem AG vorzulegen.
Sämtliche Kosten sind einzurechnen.
Boden BM-0, BM-0*, BM-F0* gem. EBV
AVV 170107,
Bodenverdrängung 100 %.
Aushubtiefe bis ca. 0,80 m ab OK Gelände
Anfallende Stoffe 'sind zu verwerten bzw. zu entsorgen,
bei einer Entsorgung auf einer Deponie nach Wahl des AN ist ein Nachweis der Deponie erforderlich,
Deponiekosten sind mit einzukalkulieren,'

ein  baubedingtes  Zwischenlagern zwecks Beprobung (Haufwerksdeklaration) ist einzukalkulieren, einschl. Transprotkosten zum Zwischenlager, erneutes laden und Transport zur Wiederverwertung,
erhöhter Koordinationaufwand sowie evtl.
Stillstandskosten aufgrund von Wartezeiten hinsichtlich
durchzuführender Deklarationsanalysen sind mit
einzukalkulieren und werden nicht gesondert vergütet,
einschl. Durchführung der notwendigen Deklarationsanalysen (2 St für das Gesamtaushubvolumen) unter Beachtung der neuen Bundesbodenschutzverordnung und der Ersatzbaustoffverordnung (Probenahme nach PN 98)
Menge: 110,000 m3

**3.2.30 Grube für Fundamente ausheben, verwerten**
Boden für Fundamente
nach Abtrag der Oberflächenbefestigung bzw.
des Oberbodenabtrages und teils des Voraushubes "Platzbereich"profilgerecht ausheben.
Mit Behinderung durch Ver- und
Entsorgungsleitungen.
Boden lösen, laden, zum Zwischenlagerplatz transportieren, zwischenlagern einschl. Haufwerksbeprobung, laden, fördern und fachgerecht entsorgen bzw. verwerten
nach Wahl des AN.
Alle Nachweise für Entsorgung bzw. Verwertung
sind dem AG vorzulegen.
Sämtliche Kosten sind einzurechnen.
Boden BM-0, BM-0*, BM-F0* gem. EBV
AVV 170107,
Bodenverdrängung 100 %.
Aushubtiefe bis ca. 0,80 m ab OK Gelände
Anfallende Stoffe 'sind zu verwerten bzw. zu entsorgen,
bei einer Entsorgung auf einer Deponie nach Wahl des AN ist ein Nachweis der Deponie erforderlich,
Deponiekosten sind mit einzukalkulieren,'

ein  baubedingtes  Zwischenlagern zwecks Beprobung (Haufwerksdeklaration) ist einzukalkulieren, einschl. Transprotkosten zum Zwischenlager, erneutes laden und Transport zur Wiederverwertung,
erhöhter Koordinationaufwand sowie evtl.
Stillstandskosten aufgrund von Wartezeiten hinsichtlich
durchzuführender Deklarationsanalysen sind mit
einzukalkulieren und werden nicht gesondert vergütet,
einschl. Durchführung der notwendigen Deklarationsanalysen (2 St für das Gesamtaushubvolumen) unter Beachtung der neuen Bundesbodenschutzverordnung und der Ersatzbaustoffverordnung (Probenahme nach PN 98)
Menge: 10,000 m3

**3.2.40 Zulage zur Entsorgung BM-F0* bis BM-F1**
Zulage zur Entsorgung (Pos. 3.2.10-3.2.30)
jedoch Boden bzw. Boden-Bauschutt-Gemisch
BM-F0*-BM-F1 gem. EBV
AVV 170107,
Menge: 110,000 m3

**3.2.50 Zulage zur Entsorgung BM-F2**
Zulage zur Entsorgung (Pos. 3.2.10-3.2.30)
jedoch Boden bzw. Boden-Bauschutt-Gemisch
BM-F2 gem. EBV
AVV 170107,
Menge: 20,000 m3

**3.2.60 Zulage zur Entsorgung BM-F3**
Zulage zur Entsorgung (Pos. 3.2.10-3.2.30)
jedoch Boden bzw. Boden-Bauschutt-Gemisch
BM-F3 gem. EBV
AVV 170107,
Menge: 20,000 m3

**3.2.70 WiePos 'zuletzt' 'Zul. Bodenkl. 2'.**
Leistung wie Position 'zuletzt in
vollem Wortlaut beschrieben',

jedoch 'Bodenklasse 2 als Zulage
zu allen vorgenannten Aushubpositionen'.
Menge: 40,000 m3

**3.2.80 Ausheben Hand Zulage**
Ausheben von Hand
als Zulage zu allen Positionen der
Bodenbewegungen.
Mit Ausnahme der Positionen
Suchgraben und Schürfschlitze.
Ausführung nach besonderer Anordnung des AG.
Mit Behinderung durch bestehende
Leitungen und Kabel.
Menge: 10,000 m3

**3.2.90 Erdplanum herstellen**
Erdplanum herstellen,
für 'Verkehrs- und Wegflächen',

zulässige Abweichung von der Sollhöhe +/- 3 cm.
Menge: 450,000 m2

**3.2.100 Erdplanum verdichten**
Bodenklassen 3 bis 5, ZTV E-StB 09,
geforderter Verdichtungsgrad DPr 97 %.
Verformungsmodul auf Erdplanum mindestens Ev2 = 45
MN/m²,
Ausführung 'mit geeignetem Gerät'.
Menge: 450,000 m2

**3.2.110 Zulage, statische Verdichtung**
Zulage, Stat. Verdichtung,
im Bereich angrenzender Bebauung ist mit statisch wirkenden Verdichtungsgeräten zu arbeiten.
Menge: 450,000 m2

#### Abschnitt 3.3 Baugrundverbesserung

**3.3.10 Untergrundverbesserung für Verkehrsflächen**
Bodenaustauschmaterial liefern und einbauen
'Bodenaustausch als Baugrundverbesserung für Verkehrs- und Wegflächen',

profilgerecht,
mit 'vom AN zu liefernden Stoffen
lageweise einbauen.

Material: gebrochenes Hartgestein der Körnung 0/56,
Herstellung nach Angabe der Bauleitung
Bodenaustausch ohne vorherige
Abstimmungen werden nicht vergütet..
Umrechnungsfaktor To/m3 = 2.0',

Einbauhöhe in m 'bis 0,20 und 0,30 m
lageweise'.

Weitere geforderte Eigenschaften:
Anteil abschlämmbarer Körner < 0,063 mm max 15 M%
Ungleichförmigkeitsgrad U>6

Bodenaushub wird über die Erdarbeitenpositionen
abgerechnet.

Die Filterstabilität zw. Austauschmaterial und
Frostschutzmaterial ist nachzuweisen.
Menge: 40,000 m3

**3.3.20 Vliesstoff liefern und einbauen**
Stempeldurchdrückkraft (x*-s) ³  ca. 2,5 kN
Flächengewicht ³  >150 g/m²
Geotextilrobustheitsklasse: 3

Dicke bei 2 kPa: ca. 1,2 mm
Höchstzugkraft: ca. 18 kN/m
Höchstzugkraftdehnung: ca. 30 %

Durchflussmenge bei 50 mm WS: ca. 55 l/(m²x s)
wirksame Öffnungsweite: ca. 0,10 mm

Die Überlappung, die in Schüttrichtung auszuführen ist,
beträgt 50 cm.
Abgerechnet wird die mit Vlies abgedeckte Fläche.
Einbau in Straßenbaufläche

Die Abrechnung erfolgt über ein gemeinsames örtliches
Aufmaß.
Menge: 125,000 m2

#### Abschnitt 3.4 Sicherungsarbeiten

**3.4.10 Sicherung Bordanlage**
Sicherung der Bordanlage und der Rinnenplatten zur Achtstraße und Salzgasse im Zuge des Gehwegausbaus (Aushub, Herstellung Unterbau und Pflasterung).
Die Bordanlage zur Straße wird entlang des Salzplatzes belassen und nicht neu ausgebaut.
Menge: 45,000 m

**3.4.20 Beton liefern für Hinterfüllung / Unterfangung**
Ortbeton liefern zur Ausbesserung der Rückenstütze / Hinterfüllung und abschnittsweisen Unterfangungen des bestehenden Bordanlage
aus unbewehrtem Beton
als Normalbeton DIN EN 206
C 25/30
Dicke bis 25 cm.
Unterfangungshöhe bis 0,20 m.
einschließlich Aushub und Schalung
Ausführung in Einzelabschnitten.
Zulage Handschachtung über gesonderte Position "Erdarbeiten - Handaushub"
Menge: 1,500 m3

**3.4.30 Erschwernisse beim Bodenaushub über Leitungen**
Erschwernisse bei dem Bodenaushub über Leitungen von Straßenbeleuchtung, Telekom, Stromversorgung und Leerrohren etc. gem. Kabelschutzanweisungen.
Es ist damit zu rechnen, dass die Leitungen in oder über Planumshöhe liegen / verlaufen und freigelegt bzw. abgestützt werden müssen.
Laufen mehrere Leitungen (Kabel bzw. Kabelrohre) in einem Abstand von kleiner 50 cm, so gilt dies als eine Leitung und wird nur einfach vergütet.
Menge: 45,000 m

#### Abschnitt 3.5 Randeinfassungen

*Hinweis: Hinweis*
Alle Positionen "Betonfertigteile" (Bordsteine, Betonsteinpflaster,
usw.) bei denen keine Farbangabe gemacht wurde, beziehen sich auf die Grundfarbe Grau.

Sofern nicht anders vorgegeben, sind alle Betontragschichten/Fundamente auf einer Sauberkeitsschicht,
sowie tragfähigem Untergrund aufzubauen.

**3.5.10 Tiefborde T 10/30/100**
Tiefborde aus Beton auf einem 20cm starken Unterbeton
mit beidseitig geschalter Rückenstütze 15/15cm aus
Beton C 20/25 (Flusskies MV 1:3) .
direkt auf den noch ungebundenen Unterbeton flucht- und
höhengerecht versetzen.

Ohne Verfugung mit 5mm Stoßfugen.
Im Preis enthalten sind außerdem Versetzen der
Tiefborde noch folgende Leistungen:
Liefern der Tiefborde, Liefern und Einbauen des
Rückenbetons sowie des Unterbetons.
Der Unterbeton und Rückenbeton ist zwischen flucht-und
höhengerechter Schalung einzubringen und sorgfältig und
intensiv mit geeignetem Gerät zu verdichten. Betongüte
wie vor beschrieben.

Tiefborde 10/30/100
Farbe: grau

einschl. Liefern und Einbauen von Bewegungsfugen
Dehnscheiben aus Neukautschuk, vulkanisiert, Dichte 1,2
kg/dm³, kein Gummigranulat,
fest eingepresst im Abstand von ca. 6-8 m im Bordsteinbereich
die Bewegungsfugen sind im betroffenen Bereich durchgängig über Bordstein und Unterbeton zu führen
Menge: 45,000 m

**3.5.20 Hochbordstein**
Hochborde aus Beton auf einem 20cm starken Unterbeton
mit beidseitig geschalter Rückenstütze 15/15cm aus
Beton C 20/25 (Flusskies MV 1:3) .
direkt auf den noch ungebundenen Unterbeton flucht- und
höhengerecht versetzen.
Ohne Verfugung mit 5mm Stoßfugen.
Hochbordsteine werden bauseits gestellt und sind auf dem Bauhof gelagert.
Einschl. Hochbordsteine auf dem Bauhof laden, zur Baustelle transportieren und entladen.
Transportweg 2 km

Im Preis enthalten sind außer dem Versetzen der
Hochborde noch folgende Leistungen:
Transport vom Bauhof einschl. laden / entladen, Liefern und Einbauen des Rückenbetons sowie des Unterbetons.

Der Unterbeton ist zwischen flucht-und höhengerechter
Schalung einzubringen und sorgfältig und intensiv mit
geeignetem Gerät zu verdichten. Betongüte wie vor
beschrieben.

einschl. Liefern und Einbauen von Bewegungsfugen
Dehnscheiben aus Neukautschuk, vulkanisiert, Dichte 1,2
kg/dm³, kein Gummigranulat,
fest eingepresst im Abstand von ca. 8 m im Bordsteinbereich
die Bewegungsfugen sind im betroffenen Bereich durchgängig über  Bordstein und Unterbeton zu führen
Menge: 16,000 m

**3.5.30 Zulage, HB Absenker auf niveaugleich, l=2m**
Zulage für Lieferung und Einbau Hochbord 12 cm Stich Absenker auf niveaugleich, Länge Absenkung 2 m
HB-Absenker passend zu bauseits gestelltem Material
gestrahlt, Passand grau
Menge: 3,000 St

**3.5.40 Randeinfassung aus Pflasterläufer in Beton**
Randeinfassung aus Betonsteinpflaster herstellen.
Betonsteinpflaster als Läufer in Beton versetzen,

Unterbeton, C20/25, 20 cm dick
mit einseitiger Rückenstütze mind. 10-15 cm breit, keilförmig aus Beton C 20/25 (Flusskies MV 1:3), Rückenstütze bis 3-4 cm unter Steinoberkante hochziehen.
in Schalung herstellen und durch stampfen verdichten, Pflasterbett aus geeignetem frost- und tausalzwiderstandsfähigem Pflasterbettungsmörtel, Dicke im verdichteten Zustand  3 bis 5 cm, "frisch in frisch" aufbringen und Pflastersteine in geplanter endgültiger Höhe hammerfest versetzen. Auf das Betonfundament ist
vor dem Aufbringen der Mörtelbettung vollflächig Haftvermittler aufzubringen.

Pflastersteine werden bauseits gestellt und sind auf dem Bauhof gelagert.
Einschl. Pflastersteine auf dem Bauhof laden, zur Baustelle transportieren und entladen.
Transportweg 2 km

Pflastersteine wechselweise aus mehreren Paketen
entnehmen und höhen- und fluchtgerecht in vorgeschriebenem
Verband unter Einhaltung der Mindestfugenbreite verlegen.
Farbmischung beachten.

Frost- und tausalzwiderstandsfähigen Pflasterfugenmörtel als
Werktrockenmörtel, Druckfestigkeit im eingebauten Zustand min. 30 N/mm² max. 40 N/mm², nach Herstellervorschrift mischen und vollfugig einschlämmen.
Pflasterläufer vor Abbinden des Mörtels von Rückständen reinigen.
Bewegungsfugen im Abstand von 6m - 7 m
durch Einlegen einer Trennscheibe aus Neukautschuk-RC-
Material n der gesamten Aufbauhöhe Beton/Mörtel/Stein herstellen. Fugenspalt 3 cm tief freilegen und nach ZTV Fug-StB füllen.

Pflastermaße  : lxbxh in cm: 16 x  12 x 10,8
Farbmischung:
Passand grau ST9670
Passand grau ST9680
Passand grau ST6670
Menge: 85,000 m

*Hinweis: Schneiden von Borden*
Schneiden von Borden
Alle Arten von Borden sind mit geeignetem Nass- oder Trockenschneidegerät zu trennen.
Gebrochene Borde werden seitens des Auftraggebers nicht angenommen.

**3.5.50 Tiefbordsteine T 8-10/30/100 quer trennen,**
Tiefbordsteine auf Passmaß quer trennen.
senkrechter oder schräger Schnitt,
Schutt in Eigentum des AN übernehmen und beseitigen
Menge: 15,000 St

**3.5.60 Hochbordsteine H 12-15/30/100 quer trennen,**
Hochbordsteine H 12-15/30/100 quer trennen,
senkrechter oder schräger Schnitt,
Schutt in Eigentum des AN übernehmen und beseitigen
Menge: 12,000 St

**3.5.70 Schneiden der Pflastersteine für Pflasterläufer in Beton**
Schneiden der o. g. Pflastersteine für Pflasterläufer in Beton ausschließlich als Nassschnitt
Pflasterstärke : 10,8 cm

Gebrochene Pflastersteine werden seitens des Auftraggebers nicht aktzeptiert.
Menge: 40,000 St

#### Abschnitt 3.6 Trag- und Deckschichten

**3.6.10 Frostschutzmaterial Nat. einbauen und verdichten**
Frostschutzschicht liefern und einbauen.
Frostschutzschicht aus gebrochenem, kornabgestuftem
Material, gem. ZTV SoB-StB  und ZTV E-StB der aktuellsten
Fassung,
liefern, einbauen und verdichten,
im Bereich von Verkehrsflächen und Gehwegen,
Verlangt wird ein Tragwert von
Parkplatzfläche und Geweg: EV2 mind. 100 MN/m²
Platzfläche: EV2 mind. 45 MN/m²
Einbaustärke in verdichtetem Zustand:
Parkplatzfläche und Geweg: 21 cm
Platzfläche: 11 cm
Material: Gebrochenes Naturgestein. Körnung 0/32 bis
0/45, Kornanteil unter 0,063 mm im eingebauten Zustand max.
5,0 v.H.
Toleranz für Sollhöhe +2,0/-2,0 cm.
Verdichtungsgrad Dpr mind. 103 %
Verhältniswert Ev2/Ev1 max 2,2
einschl. Liefern eines Eignungsnachweises (gem. den
Anforderungen der TL SoB-StB ) vor Einbau,

Die Abrechnung erfolgt über ein gemeinsames örtliches
Aufmaß
(verdichteter Zustand).
Die Lieferscheine sind dem AG vorzulegen.
(keine Abrechnung über Umrechnungsfaktor)
Menge: 50,000 m3

**3.6.20 Schottertragschicht liefern und einbauen**
Schottertragschicht liefern und einbauen.
Frostschutzschicht aus gebrochenem, kornabgestuftem
Material, gem. ZTV SoB-StB  und ZTV E-StB der aktuellsten
Fassung,
liefern, einbauen und verdichten,
im Bereich von Verkehrsflächen und Gehwegen,
Verlangt wird ein Tragwert von
Parkplatzfläche und Geweg: EV2 mind. 120 MN/m²
Platzfläche: EV2 mind. 80 MN/m²
Einbaustärke in verdichtetem Zustand:
Parkplatzfläche und Geweg: 15 cm
Platzfläche: 15 cm

Material: Naturschotter 0/32-0/45.
Toleranz für Sollhöhe +1,0/-1,0 cm.
Verdichtungsgrad Dpr mind. 103 %
Verhältniswert Ev2/Ev1 max 2,2
einschl. Liefern eines Eignungsnachweises (gem. den
Anforderungen der TL SoB-StB ) vor Einbau,

Die Abrechnung erfolgt über ein gemeinsames örtliches
Aufmaß
(verdichteter Zustand).
Die Lieferscheine sind dem AG vorzulegen.
(keine Abrechnung über Umrechnungsfaktor)
Menge: 45,000 m3

**3.6.30 Zulage, statische Verdichtung Frostschutz- und Schottertragschicht**
Zulage,
im Bereich angrenzender Bebauung ist mit statisch wirkenden Verdichtungsgeräten zu arbeiten.
Menge: 450,000 m2

**3.6.40 Flächenregulierung angrenzender Privatflächen**
Angrenzende private Flächen und Zufahrtsbereiche regulieren.
Vorhandene Schotterbefestigung begradigen, nachverdichten und höhenmäßig mit gebrochenem Natursteinmaterial 0/32 angleichen und verdichten.
Einschl. Schottermaterial liefern.
Auftrag ca. 10 - 15 cm
Angleichungsbreite bis 5 m,
Schotterbefestigung
Abrechnung nach m2
Menge: 200,000 m2

**3.6.50 Zulage zur Flächenregulierung**
Zulage zur Flächenregulierung für Aufbauhöhen größer 15 cm.
Lieferung zusätzliches Naturstein-Schottermaterial 0/32 - 0/56 zum Einbau als untere Lage sowie Verdichtung der zusätzlichen Einbaulage.
Menge: 25,000 m3

#### Abschnitt 3.7 Pflasterbauarbeiten

*Hinweis: Pflaster schneiden*
Alle Arten von Pflaster sind mit geeignetem Naßschneidegerät zu trennen. Gebrochene Steine werden seitens des Auftraggebers nicht abgenommen.

**3.7.10 Betonsteinpflaster in Gehwegbereich und Zufahrten - Pfälzer Pflaster**
aufgenommene und zur Wiederverlegung gelagerte Pflastersteine am Zwischenlager laden, zur Baustelle transportieren und entladen.

Pflasterarten:
"Pfälzer Pflaster" verschiedene Größenformate

Herstellen einer Pflasterfläche nach DIN 18 318, sowie dem Merkblatt für Flächenbefestigungen mit Pflaster- und Plattenbelägen.

Verband: versetzter Reihenverband mit unterschiedlichen Steinformaten entsprechend der angrenzenden Bestandsflächen
verschiedene Steinformate mischen

Einbaubereich "Pfälzer Pflaster": Gehweg entlang Salzplatz

Das Bettungsmaterial ist zu liefern und gleichmäßig gemischt, mit optimalen Wassergehalt einzubauen. Die Oberfläche der Bettung muss in der Querneigung und Ebenheit den Anforderungen an Pflasterdecken der DIN 18318 entsprechen.

Verlegung der Steine aus wechselweise aus 3-4 Paketen gleichzeitig, Färbende Gesteinskörnungen dürfen nicht eingesetzt werden.
Pflasterbett im verdichteten Zustand 4 cm (+/- 1 cm)
Bettungsmaterial der Korngruppe 1/5 (kf > 8 x 10-3 m/s, Herstellernachweis)
Gemisch aus Splitt 1/3 und 2/5 zu je 50 %, gebrochen, Ecs35, SZ 22, UF1, Kornanteil < 0,063 mm max. 1,0 M.-%
Fugenmaterial der Korngruppe 1/5 (kf > 8 x 10-3 m/s, Herstellernachweis)
Gemisch aus Splitt 1/3 und 2/5 zu je 50 %, gebrochen, Ecs35, SZ 22, UF1, Kornanteil < 0,063 mm max. 1,0 M.-%
Fugenbreite von 4 mm (+/-1 mm)

Bei Verwendung unterschiedlicher Materialkombinationen für Fuge und Bettung muss auf deren Filterstabilität geachtet werden. Auch die Filterstabilität zur Schottertragschicht muss vorhanden sein.Die verschiedenen Filterstabilitäten sind auf Verlangen nachzuweisen.

Zur Fleckenvermeidung ist die Pflasterfläche vor dem Abrütteln sauber abzukehren. Abrütteln nur bei trockener Fläche mit einem entsprechenden Flächenrüttler vom Rand aus beginnend.
Farbige oder oberflächenveredelte Pflastersteine sind mit einem Flächenrüttler mit Plattengleitvorrichtung abzurütteln.Nach dem Abrütteln sind die Fugen erneut zu füllen, und einzuschlämmen, ggf. mehrfach bis zur völligen Fugenfüllung.
Einschl. Zuarbeiten von Pflastersteinen einschließlich Passstücken, z.B. an Kanten, Anschlüssen und Aussparungen.

Der Mehraufwand (Abschnüren in Bogenform) hinsichtlich Kurvenverlegung ist mit einzukalkulieren.

Steine dürfen nur mit einem Nasschneidegerät
geschnitten und nicht geknackt werden.
Kleinste Steinkantenlänge: 4 cm

Verschnittmaterial und nicht wiederverwendbare Steine gehen in das Eigntum des AN über und einer Wiederverwertung nach Wahl des AN zuzuführen.
Menge: 80,000 m2

**3.7.20 Betonsteinpflaster in Gehwegbereich und Zufahrten - Rechteckpflaster**
aufgenommene und zur Wiederverlegung gelagerte Pflastersteine am Zwischenlager laden, zur Baustelle transportieren und entladen.

Pflasterarten:
Rechteckpflaster verschiedene Größenformate

Herstellen einer Pflasterfläche nach DIN 18 318, sowie dem Merkblatt für Flächenbefestigungen mit Pflaster- und Plattenbelägen.

Verband: versetzter Reihenverband mit unterschiedlichen Steinformaten entsprechend der angrenzenden Bestandsflächen
verschiedene Steinformate mischen

Einbaubereich Rechteckpflaster: Gehweg im Bereich Am Kirchplatz Hausnummer 9 bzw. seitliche Einfahrt

Das Bettungsmaterial ist zu liefern und gleichmäßig gemischt, mit optimalen Wassergehalt einzubauen. Die Oberfläche der Bettung muss in der Querneigung und Ebenheit den Anforderungen an Pflasterdecken der DIN 18318 entsprechen.

Verlegung der Steine aus wechselweise aus 3-4 Paketen gleichzeitig, Färbende Gesteinskörnungen dürfen nicht eingesetzt werden.
Pflasterbett im verdichteten Zustand 4 cm (+/- 1 cm)
Bettungsmaterial der Korngruppe 1/5 (kf > 8 x 10-3 m/s, Herstellernachweis)
Gemisch aus Splitt 1/3 und 2/5 zu je 50 %, gebrochen, Ecs35, SZ 22, UF1, Kornanteil < 0,063 mm max. 1,0 M.-%
Fugenmaterial der Korngruppe 1/5 (kf > 8 x 10-3 m/s, Herstellernachweis)
Gemisch aus Splitt 1/3 und 2/5 zu je 50 %, gebrochen, Ecs35, SZ 22, UF1, Kornanteil < 0,063 mm max. 1,0 M.-%
Fugenbreite von 4 mm (+/-1 mm)

Bei Verwendung unterschiedlicher Materialkombinationen für Fuge und Bettung muss auf deren Filterstabilität geachtet werden. Auch die Filterstabilität zur Schottertragschicht muss vorhanden sein.Die verschiedenen Filterstabilitäten sind auf Verlangen nachzuweisen.

Zur Fleckenvermeidung ist die Pflasterfläche vor dem Abrütteln sauber abzukehren. Abrütteln nur bei trockener Fläche mit einem entsprechenden Flächenrüttler vom Rand aus beginnend.
Farbige oder oberflächenveredelte Pflastersteine sind mit einem Flächenrüttler mit Plattengleitvorrichtung abzurütteln.Nach dem Abrütteln sind die Fugen erneut zu füllen, und einzuschlämmen, ggf. mehrfach bis zur völligen Fugenfüllung.
Einschl. Zuarbeiten von Pflastersteinen einschließlich Passstücken, z.B. an Kanten, Anschlüssen und Aussparungen.

Der Mehraufwand (Abschnüren in Bogenform) hinsichtlich Kurvenverlegung ist mit einzukalkulieren.

Steine dürfen nur mit einem Nasschneidegerät
geschnitten und nicht geknackt werden.
Kleinste Steinkantenlänge: 4 cm

Verschnittmaterial und nicht wiederverwendbare Steine gehen in das Eigntum des AN über und einer Wiederverwertung nach Wahl des AN zuzuführen.
Menge: 30,000 m2

**3.7.30 Betonsteinpflaster Platzbereich**
bauseits gestellte Pflastersteine am Bauhof laden, zur Baustelle transportieren und entladen.

Pflasterarten:
Rechteckpflaster 16 cm x 12 cm x 10,8 cm
Farbmix aus drei Grautönen: Passand grau ST9670, ST9680, ST6670

Herstellen einer Pflasterfläche nach DIN 18 318, sowie dem Merkblatt für Flächenbefestigungen mit Pflaster- und Plattenbelägen.

Verband: versetzter Reihenverband, Farbmix gemischt verlegen

Das Bettungsmaterial ist zu liefern und gleichmäßig gemischt, mit optimalen Wassergehalt einzubauen. Die Oberfläche der Bettung muss in der Querneigung und Ebenheit den Anforderungen an Pflasterdecken der DIN 18318 entsprechen.

Verlegung der Steine aus wechselweise aus 3-4 Paketen gleichzeitig, Färbende Gesteinskörnungen dürfen nicht eingesetzt werden.
Pflasterbett im verdichteten Zustand 4 cm (+/- 1 cm)
Bettungsmaterial der Korngruppe 1/5 (kf > 8 x 10-3 m/s, Herstellernachweis)
Gemisch aus Splitt 1/3 und 2/5 zu je 50 %, gebrochen, Ecs35, SZ 22, UF1, Kornanteil < 0,063 mm max. 1,0 M.-%
Fugenmaterial der Korngruppe 1/5 (kf > 8 x 10-3 m/s, Herstellernachweis)
Gemisch aus Splitt 1/3 und 2/5 zu je 50 %, gebrochen, Ecs35, SZ 22, UF1, Kornanteil < 0,063 mm max. 1,0 M.-%
Fugenbreite von 4 mm (+/-1 mm)

Bei Verwendung unterschiedlicher Materialkombinationen für Fuge und Bettung muss auf deren Filterstabilität geachtet werden. Auch die Filterstabilität zur Schottertragschicht muss vorhanden sein.Die verschiedenen Filterstabilitäten sind auf Verlangen nachzuweisen.

Zur Fleckenvermeidung ist die Pflasterfläche vor dem Abrütteln sauber abzukehren. Abrütteln nur bei trockener Fläche mit einem entsprechenden Flächenrüttler vom Rand aus beginnend.
Farbige oder oberflächenveredelte Pflastersteine sind mit einem Flächenrüttler mit Plattengleitvorrichtung abzurütteln.Nach dem Abrütteln sind die Fugen erneut zu füllen, und einzuschlämmen, ggf. mehrfach bis zur völligen Fugenfüllung.
Einschl. Zuarbeiten von Pflastersteinen einschließlich Passstücken, z.B. an Kanten, Anschlüssen und Aussparungen.

Der Mehraufwand (Abschnüren in Bogenform) hinsichtlich Kurvenverlegung ist mit einzukalkulieren.

Steine dürfen nur mit einem Nasschneidegerät
geschnitten und nicht geknackt werden.
Kleinste Steinkantenlänge: 4 cm

Verschnittmaterial und nicht wiederverwendbare Steine gehen in das Eigntum des AN über und einer Wiederverwertung nach Wahl des AN zuzuführen.
Menge: 130,000 m2

**3.7.40 Zulage, Pflasterläufer**
Zulage, Pflasterläufer
Verlegung eines Pflaster Läuferbandes entlang der Bordanlagen
Menge: 100,000 m

**3.7.50 Rasenfugenpflaster Stellplatz**
bauseits gestellte Pflastersteine am Bauhof laden, zur Baustelle transportieren und entladen.

Pflasterarten:
Rasenfugenpflaster 30 cm x 20 cm x 12 cm
Verlegeverband:
halbversetzter Reihenverband

Herstellen einer Rasenfugen-Pflastersteinfläche nach DIN 18 318, sowie dem Merkblatt für Flächenbefestigungen mit Pflaster- und Plattenbelägen.

Das Bettungsmaterial (im verdichteten Zustand 4 cm +- 1cm) ist zu liefern und gleichmäßig gemischt, mit optimalen Wassergehalt einzubauen. Färbende Gesteinskörnungen dürfen nicht eingesetzt werden. Die Oberfläche der Bettung muss in der Querneigung und Ebenheit den Anforderungen an Pflasterdecken der DIN 18318 entsprechen.
Pflasterbett aus geeignetem Baustoffgemisch (0/5 mm filterstabiles Brechsand-Splitt-Gemisch, Naturgestein) für Bettungen herstellen,
Bettungsmaterial Korngruppe 0/5
(gebrochen, Sandanteil ca. 30 %, Ecs35, SZ 18),
Kornanteil < 0,063 mm max 5,0 M%,

Steine höhen- und fluchtgerecht in vorgeschriebenem Verband unter Einhaltung der Mindestfugenbreite verlegen, Ausrichten der Steine muss möglich sein,

Fugenmaterial - Korngruppe 0/5
(gebrochen, Sandanteil ca. 30 %, Ecs35, SZ 18),
Kornanteil < 0,063 mm > 5 < 15 M.-%,
Anteil organische Substanz > 1 < 3 M.-% (Substrat),
Wasserdurchlässigkeit kf > 1 x 10-5 m/s,
Wasserspeicherfähigkeit > 20 < 40 Vol.-%,
Salzgehalt < 150 mg/100g,
Füllhöhe ca. 90 %
Die abgekehrte Steinfläche ist mit einem Flächenrüttler mit Gleitplattenvorrichtung abzurütteln,
Gewicht der Rüttelplatte ca. 150 kg (<200 kg),
Nachfüllen der Fuge, wenn mehr Füllstoff tiefer als 2 cm unter Oberkante (bis 0,5 cm unter Oberkante Stein/Pflaster)

Ansaat Parkplatzrasen RSM 5.1 (ca. 8 g/m²)

Bei Verwendung unterschiedlicher Materialkombinationen für Fuge und Bettung muss auf deren Filterstabilität geachtet werden. Auch die Filterstabilität zur Schottertragschicht muss vorhanden sein. Die verschiedenen Filterstabilitäten sind auf Verlangen nachzuweisen.

Die Pflastersteine sind gemäß den Angaben der Bauleitung nach festgelegtem Verlegemustern einzubauen. Beim Verlegen ist die Fläche in erforderlichen Abständen auszurichten und auf Einhaltung der Rastermaße und Fugenverläufe zu überprüfen.

Die Verlegehinweise des Herstellers sind ebenso Vertragsgrundlage, wie die DIN 18 318 und die ZTV Pflaster - StB 06.

Einschl. Zuarbeiten der Steine einschließlich Passstücken, z.B. an Kanten, Anschlüssen und Aussparungen.

 Steine dürfen nur mit einem Nasschneidegerät
geschnitten und nicht geknackt werden.
Menge: 15,000 m2

**3.7.60 Nachsanden**
Pflasterflächen wie vor, ca. 6 Wochen nach Abnahme einmaliges Nachsanden der Pflasterfugen mit Natursand 0/3 mm.
Einschl. Liefern des Sandes.
Menge: 255,000 m2

**3.7.70 Schneiden der Pflastersteine**
Schneiden der o. g. Pflastersteine ausschließlich als Nassschnitt
Pflasterstärke : 8 - 11 cm

Gebrochene Pflastersteine werden seitens des Auftraggebers nicht aktzeptiert.

Abrechnung nach jweiligen Pflasterrand
Menge: 100,000 m

#### Abschnitt 3.8 Fundamentarbeiten

**3.8.10 Schotterpolster unter Fundamente D 10-15 cm**
Schotterpolster unter Fundamente liefern,  einbauen und verdichten,
aus Baustoffgemisch für Frostschutzschicht,
Körnung 0/32,
Schichtdicke 10-15 cm,
abgerechnet wird nach Auftragprofilen.
Menge: 2,500 m3

**3.8.20 Fundament für Natursteinmauern**
Herstellung der Fundamente,
für Natursteinmauern,

Fundamente: C 20/25 (erdfeucht)
Expositionsklasse XC4 /XF1
Abmessungen: Fundament 0,55 m x 0,30 m
Länge:  jeweilige Mauerlänge +5 cm

Fundamentgründung auf Schotterpolster
Ink. Lieferung aller Materialien und
Ausführung aller Nebenleistungen.
Bewehrung wird separat abgerechnet,
Oberfläche eben abziehen.

einschl. Erstellung des Fundamentplanums
einschl. Verdichten des Fundamentplanums
abgerechnet wird nach m3 Beton
Menge: 3,000 m3

**3.8.30 Punkt-Fundament für Pergola-Pfosten**
Herstellung der Punkt-Fundamente für die Pergola-Pfosten,

OK Fundament ca. 14 cm unter fertiger Belagoberkante,

Fundamente: C 25/30
Expositionsklasse XC4 /XF1
Abmessungen: Punktfundamente 0,60 x 0,60 x 0,80
  (b x l x h)

einschl. Schalung herstellen,
Schalung vorhalten und beseitigen,
Fundamentgründung auf Schotterpolster,
Inkl. Lieferung aller Materialien und
Ausführung aller Nebenleistungen.
Bewehrung wird separat abgerechnet,
Oberfläche eben abziehen.

einschl. Erstellung des Fundamentplanums
einschl. Verdichten des Fundamentplanums

Notwendige Schalung wird nicht gesondert vergütet und ist in den Einheitspreis einzurechnen.
Menge: 14,000 St

**3.8.40 Betonstahl oder Betonstahlmatten IV S (500/550)**
Betonstahl  oder Betonstahlmatten IV S (500/550),
in verschiedenen Durchmessern und Längen bzw.  als Lager- und Listenmatten liefern, schneiden, biegen und verlegen.
Einschl. Montagebedarf, Verschnitt, Kofferbügel und Abstandhalter.
Liefernachweis ist durch Lieferscheine zu erbringen.
Menge: 0,200 t

#### Abschnitt 3.9 Naturstein-Mauerarbeiten

**3.9.10 Natursteinmauer h 40 cm**
Natursteinmauerwerk DIN EN 1996 als regelmäßiges Schichtenmauerwerk, einschalig, allseitig sichtbar, Mauerwerksdicke 50 cm, Gesteinsart Sandstein, Sichtflächen gespitzt, Kanten auf Maß zugerichtet.

Abmessungen Sandsteinquader:
h ca.  0,10-0,15 m
l / b ca. 0,15 - 0,40

Mauerbreite 0,50m, Höhe über Gelände 0,40 m (Abstufung 0,30 m).

Einzelabmessungen der Mauern lxbxh:
2St:  2,70 m x 0,50m x 0,40m
2St:  2,55 m x 0,50m x 0,40m
2St:  1,80 m x 0,50m x 0,40m
1St:  abgestuft 2,70 m x 0,50m x 0,40m Abstufung 1,10m x 0,50m x 0,30 m

Mörtel:
Werktrockenmörtel nach DIN 18557 hergestellt unter
Verwendung von natürlichen hydraulischen Kalken
Trass-Kalk Mörtel Mörtelgruppe M 2,5 gem. DIN EN 998-2,
bzw. NM II gem. DIN V 18580

Die Saugfähigkeit der Materialien ist unter Beobachtung
der Wasseraufnahme zu beachten und die Vorbehandlung
den Gegebenheiten anzupassen.
Herstellerhinweise sind bei der Ausführung zu beachten!

Abgerechnet wir die sichtbare Mauerkubatur.
Menge: 4,000 m3

**3.9.20 Zulage, Sandstein Sichtflächen gekrönelt**
Zulage, Sichtflächen gekrönelt
Menge: 4,000 m3

**3.9.30 Zulage, Sandstein geschnittene Oberseite**
Zulage, Sandstein geschnittene Oberseite
Lieferung von Sandsteinen mit geschnittener Oberseite zur Herstellung der obersten Sandsteinlage um eine planebene Auflagefläche für die Sitzauflagen zu erhalten.
Menge: 1,500 m3

**3.9.40 Holzauflage Sitzmauern, L=2,70 m**
Sitzauflage aus Holz liefern und auf Sandsteinmauer montieren
Massivholz der Dauerhaftigkeitsklasse 1-2 nach DIN EN 350, FSC-zertifiziert aus Kambalaholz
Holzauflage quer (ohne Rückenlehne)
Länge 2,70 cm, Breite 50 cm
passend zum jeweiligen Natursteinmauerunterteil;
Unterkonstruktion aus Edelstahlprofilen 8/40 mm

Maße Holzdielen: 80/45 mm, Kanten gefast 2mm
Zwischen den parallel laufenden Dielen ist eine exakte Längsfuge von 20 mm als Quell- und Entwässerungsfuge / Montagefuge einzuhalten.

Durchgehende Sitzauflage über die gesamte Länge von 2,70 m. Breite passgenau auf die Mauer abgeglichen (ca. 50 cm). Oberfläche gehobelt, alle Kanten gefast und splitterfrei geschliffen.

Zur Vermeidung von Staunässe ist die Holzauflage zwingend auf witterungsbeständigen Abstandshaltern aus Edelstahl zu lagern.
Material: Nichtrostender Edelstahl (Werkstoff-Nr. 1.4301 / V2A oder 1.4401 / V4A).
Abmessungen: Massive, runde Distanzscheiben oder Hülsen mit einem Außendurchmesser von 40 mm und einer Bauhöhe (Dicke) von 15 mm. Innenbohrung passend für den Befestigungsbolzen (M10).

Die Befestigung erfolgt über Edelstahl-Unterkonstruktionsprofile (Querriegel unter den Dielen) Es sind mindestens 4 Befestigungsachsen über die Länge von 2,70 m anzuordnen (maximaler Achsabstand 1,00 m). Pro Achse sind 2 Abstandshalter zu setzen, um Kippstabilität zu garantieren.

Befestigungsdübel & Verankerung:
System: Zugelassenes Injektionssystem (chemischer Dübel) für Mauerwerk / Naturstein
Ankerstangen: Gewindestangen aus Edelstahl (V2A/V4A) der Größe M10, Festigkeitsklasse mind. A2-70.
Ausführung: Die Bohrlöcher im Sandsteinmauerwerk sind fachgerecht und staubfrei (ausblasen/ausbürsten) herzustellen. Einbringen der 2-Komponenten-Injektionsmörtelkartusche und Setzen der M10-Ankerstangen. Die Verankerungstiefe muss mindestens 90 mm im tragenden Stein betragen (Fugenbereiche sind für die Verankerung zu meiden).

Die Befestigung der Holzkonstruktion erfolgt verdeckt.
Menge: 3,000 St

**3.9.50 Holzauflage Sitzmauern, L=2,55 m**
Sitzauflage aus Holz liefern und auf Sandsteinmauer montieren
Massivholz der Dauerhaftigkeitsklasse 1-2 nach DIN EN 350, FSC-zertifiziert aus Kambalaholz
Holzauflage quer (ohne Rückenlehne)
Länge 2,55 cm, Breite 50 cm
passend zum jeweiligen Natursteinmauerunterteil;
Unterkonstruktion aus Edelstahlprofilen 8/40 mm

Maße Holzdielen: 80/45 mm, Kanten gefast 2 mm
Zwischen den parallel laufenden Dielen ist eine exakte Längsfuge von 20 mm als Quell- und Entwässerungsfuge / Montagefuge einzuhalten.

Durchgehende Sitzauflage über die gesamte Länge von 2,55 m. Breite passgenau auf die Mauer abgeglichen (ca. 50 cm). Oberfläche gehobelt, alle Kanten gefast und splitterfrei geschliffen.

Zur Vermeidung von Staunässe ist die Holzauflage zwingend auf witterungsbeständigen Abstandshaltern aus Edelstahl zu lagern.
Material: Nichtrostender Edelstahl (Werkstoff-Nr. 1.4301 / V2A oder 1.4401 / V4A).
Abmessungen: Massive, runde Distanzscheiben oder Hülsen mit einem Außendurchmesser von 40 mm und einer Bauhöhe (Dicke) von 15 mm. Innenbohrung passend für den Befestigungsbolzen (M10).

Die Befestigung erfolgt über Edelstahl-Unterkonstruktionsprofile (Querriegel unter den Dielen) Es sind mindestens 4 Befestigungsachsen über die Länge von 2,55 m anzuordnen (maximaler Achsabstand 1,00 m). Pro Achse sind 2 Abstandshalter zu setzen, um Kippstabilität zu garantieren.

Befestigungsdübel & Verankerung:
System: Zugelassenes Injektionssystem (chemischer Dübel) für Mauerwerk / Naturstein
Ankerstangen: Gewindestangen aus Edelstahl (V2A/V4A) der Größe M10, Festigkeitsklasse mind. A2-70.
Ausführung: Die Bohrlöcher im Sandsteinmauerwerk sind fachgerecht und staubfrei (ausblasen/ausbürsten) herzustellen. Einbringen der 2-Komponenten-Injektionsmörtelkartusche und Setzen der M10-Ankerstangen. Die Verankerungstiefe muss mindestens 90 mm im tragenden Stein betragen (Fugenbereiche sind für die Verankerung zu meiden).

Die Befestigung der Holzkonstruktion erfolgt verdeckt.
Menge: 2,000 St

**3.9.60 Holzauflage Sitzmauern, L=1,80 m**
Sitzauflage aus Holz liefern und auf Sandsteinmauer montieren
Massivholz der Dauerhaftigkeitsklasse 1-2 nach DIN EN 350, FSC-zertifiziert aus Kambalaholz
Holzauflage quer (ohne Rückenlehne)
Länge 1,80 cm, Breite 50 cm
passend zum jeweiligen Natursteinmauerunterteil;
Unterkonstruktion aus Edelstahlprofilen 8/40 mm

Maße Holzdielen: 80/45 mm, Kanten gefast 2mm
Zwischen den parallel laufenden Dielen ist eine exakte Längsfuge von 20 mm als Quell- und Entwässerungsfuge / Montagefuge einzuhalten.
Durchgehende Sitzauflage über die gesamte Länge von1,80m. Breite passgenau auf die Mauer abgeglichen (ca. 50 cm). Oberfläche gehobelt, alle Kanten gefast und splitterfrei geschliffen.

Zur Vermeidung von Staunässe ist die Holzauflage zwingend auf witterungsbeständigen Abstandshaltern aus Edelstahl zu lagern.
Material: Nichtrostender Edelstahl (Werkstoff-Nr. 1.4301 / V2A oder 1.4401 / V4A).
Abmessungen: Massive, runde Distanzscheiben oder Hülsen mit einem Außendurchmesser von 40 mm und einer Bauhöhe (Dicke) von 15 mm. Innenbohrung passend für den Befestigungsbolzen (M10).

Die Befestigung erfolgt über Edelstahl-Unterkonstruktionsprofile (Querriegel unter den Dielen) Es sind mindestens 3 Befestigungsachsen über die Länge von 1,80 m anzuordnen (maximaler Achsabstand 1,00 m). Pro Achse sind 2 Abstandshalter zu setzen, um Kippstabilität zu garantieren.

Befestigungsdübel & Verankerung:
System: Zugelassenes Injektionssystem (chemischer Dübel) für Mauerwerk / Naturstein
Ankerstangen: Gewindestangen aus Edelstahl (V2A/V4A) der Größe M10, Festigkeitsklasse mind. A2-70.
Ausführung: Die Bohrlöcher im Sandsteinmauerwerk sind fachgerecht und staubfrei (ausblasen/ausbürsten) herzustellen. Einbringen der 2-Komponenten-Injektionsmörtelkartusche und Setzen der M10-Ankerstangen. Die Verankerungstiefe muss mindestens 90 mm im tragenden Stein betragen (Fugenbereiche sind für die Verankerung zu meiden).

Die Befestigung der Holzkonstruktion erfolgt verdeckt.
Menge: 2,000 St

**3.9.70 Holzauflage Sitzmauern, L=1,10 m**
Sitzauflage aus Holz liefern und auf Sandsteinmauer montieren
Massivholz der Dauerhaftigkeitsklasse 1-2 nach DIN EN 350, FSC-zertifiziert aus Kambalaholz
Holzauflage quer (ohne Rückenlehne)
Länge 1,10 cm, Breite 50 cm
passend zum jeweiligen Natursteinmauerunterteil;
Unterkonstruktion aus Edelstahlprofilen 8/40 mm

Maße Holzdielen: 80/45 mm, Kanten gefast 2mm
Zwischen den parallel laufenden Dielen ist eine exakte Längsfuge von 20 mm als Quell- und Entwässerungsfuge / Montagefuge einzuhalten.
Durchgehende Sitzauflage über die gesamte Länge von 1,10 m. Breite passgenau auf die Mauer abgeglichen (ca. 50 cm). Oberfläche gehobelt, alle Kanten gefast und splitterfrei geschliffen.

Zur Vermeidung von Staunässe ist die Holzauflage zwingend auf witterungsbeständigen Abstandshaltern aus Edelstahl zu lagern.
Material: Nichtrostender Edelstahl (Werkstoff-Nr. 1.4301 / V2A oder 1.4401 / V4A).
Abmessungen: Massive, runde Distanzscheiben oder Hülsen mit einem Außendurchmesser von 40 mm und einer Bauhöhe (Dicke) von 15 mm. Innenbohrung passend für den Befestigungsbolzen (M10).

Die Befestigung erfolgt über Edelstahl-Unterkonstruktionsprofile (Querriegel unter den Dielen) Es sind mindestens 3 Befestigungsachsen über die Länge von 1,10 m anzuordnen (maximaler Achsabstand 1,00 m). Pro Achse sind 2 Abstandshalter zu setzen, um Kippstabilität zu garantieren.

Befestigungsdübel & Verankerung:
System: Zugelassenes Injektionssystem (chemischer Dübel) für Mauerwerk / Naturstein
Ankerstangen: Gewindestangen aus Edelstahl (V2A/V4A) der Größe M10, Festigkeitsklasse mind. A2-70.
Ausführung: Die Bohrlöcher im Sandsteinmauerwerk sind fachgerecht und staubfrei (ausblasen/ausbürsten) herzustellen. Einbringen der 2-Komponenten-Injektionsmörtelkartusche und Setzen der M10-Ankerstangen. Die Verankerungstiefe muss mindestens 90 mm im tragenden Stein betragen (Fugenbereiche sind für die Verankerung zu meiden).

Die Befestigung der Holzkonstruktion erfolgt verdeckt.
Menge: 1,000 St

**3.9.80 Verfugung Mauerwerksfugen**
Verfugung der Natursteinmauer
Regelmäßiges Schichtmauerwerk durch Einbringen eines
Werktrockenmörtel nach DIN 18557 hergestellt unter
Verwendung von natürlichen hydraulischen Kalken
Mörtelgruppe M 2,5 gem. DIN EN 998-2,
bzw. NM II gem. DIN V 18580
Farbe beige-hellgrau in Abstimmung mit AG

Mörtel: Trass-Kalk Mörtel der Mörtelgruppe M2,5

Die Saugfähigkeit der Materialien ist unter Beobachtung
der Wasseraufnahme zu beachten und die Vorbehandlung
den Gegebenheiten anzupassen. Entsprechend sind die
Fugen ausreichend vorzunässen, einschl. Nachnässen der
Neuverfugung entsprechend der Witterung, die
Herstellerhinweise sind bei der Ausführung zu beachten!

Verfugung Lagerfugen und Stoßfugen.

Abrechnungseinheit ist die Ansichtsfläche der
Sandsteinmauer
Menge: 18,000 m2

#### Abschnitt 3.10 Pergola

**3.10.10 Liefern einer Pergola aus Stahl**
Liefern einer Pergola aus Stahl,
Zulassung für öffentliche Plätze bzw.
geprüft nach DIN 1176 (Plakette mit Herstellerangaben).

Oberfläche:
feuerverzinkt, zinkphosphatiert, elektrostatisch pulverbeschichte

Farbe:
RAL 7016 - Anthrazitgrau,

Abmessungen:
Schenkellänge 14,10m bzw. 8,10 m,
Radius 4 m (siehe Skizze),
h=3000 mm (ca. 2850 mm sichtbare Höhe)

Fundamentgröße:
je Pfosten 600 x 600 x 800mm (bauseits hergestellt)

Anlage bestehend aus (Außenmaße, Höhe und Radius fest;
alle Trägermaße sind ca. Maße):
14 Pfosten3000 mm lang
4 Träger  2800 mm lang
6 Träger  3806 mm lang
2 Träger  3706 mm lang
2 Träger gebogen1500 mm lang
2 Träger gebogen1200 mm lang
2 Träger  4100 mm lang
1 Träger  4500 mm lang
2 Träger  2506 mm lang

Rankpfosten, quadratisch, Ausführung:
Pfosten aus 4 zusammengeschweißten Rankgittern,
Raster 66,2 x 101,6 mm,
Flachstahl 30 x 4 mm, Rundstahl Durchm. 5 mm,
Basisgröße 196,4 x 196,4 mm, mit Kopfplatte,
Anschlußplatten zum Verschrauben mit den Trägern und
Befestigungsschrauben aus V 2 A,
einschl. Fußplatte 240 x 240 x 10mm mit Bohrungen und Ankerstangen aus V 4 A.

Rankträger, hochstegig, Ausführung:
Träger aus Rankgitter, Raster 66,2 x 101,6 mm,
Flachstahl 30 x 4 mm, Rundstahl Durchm. 5 mm,
eingeschweißt zwischen zwei Pfosten aus U-Stahl 30 x 33 mm,
mit Anschlußplatten aus Flachstahl 40 x 8 x 277 mm zum Verschrauben mit den Pfosten, einschließlich Befestigungsschrauben aus V 2 A.

Dachfläche alle ca. 1000 mm ausgefacht mit Rankseilen,
bestehend aus:

Rankseil aus Edelstahl mit Geotextil SRH 6/10:44 Meter
Spannschlösser SRH-SP aus Edelstahl - V 4 A:10 Stück
Kauschen SRH-KA aus Edelstahl V 4 A:  20 Stück
Ringmuttern, angeschweißt: 20 Stück

Einschließlich Frachtkosten, Be- und Entladen.

Qualitätsmaßstab:
Fa. hygro care, Typ Ranksystem Greenline

Fabrikat:

'....................................................'

Typ:

'....................................................'

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Menge: 1,000 St

**3.10.20 Liefern der statischen Berechnung**
*** Pauschalposition
Liefern einer statischen Berechnung
für o.g. Pergola (Pos. 3.10.10)
einschließlich der Bemessung der
benötigten Fundamente.

Hinweis:
Diese werden bauseits im Zuge der Tiefbaumaßnahme
BV Salzplatz hergestellt.
Menge: 1,000 psch

**3.10.30 Einmessen/Vorbereiten der bauseits gestellten Fundamente**
*** Pauschalposition
Einmessen/Vorbereiten der bauseits gestellten Fundamente.

Einmessen und Vorbereiten der bauseits hergestellten Fundamente zur Montage der Pfosten der Pergola.

Das Freiräumen der Fundamente von bereits
im Vorfeld verlegten Pflaster wird nicht gesondert vergütet.
Menge: 1,000 psch

**3.10.40 Montage der Pergola**
*** Pauschalposition
Vorschriftsmäßige Montage
der vorgenannten Anlage - Pergola.

Die Montage erfolgt auf den bauseits
hergestellten Fundamenten gemäß
Montageanleitung bzw. statischer Berechnung.
Menge: 1,000 psch

#### Abschnitt 3.11 Dokumentation und Kontrollprüfungen

**3.11.10 Gegengewicht**
*** Pauschalposition
Gestellung eines beladenen Gegengewichtes für die Prüfung des Verformungsmoduls durch Plattendruckversuche entsprechend ZTVT-Stb für alle Prüfungen (Eigenüberwachung und Fremdüberwachung) während der gesamten Bauzeit
Menge: 1,000 psch

**3.11.20 Plattendruckversuche auf Erdplanum**
Plattendruckversuche auf Erdplanum,
zusätzliche Untersuchungen nach ZTV SoB-StB als Kontrollprüfung.

Durch die Kontrollprüfung ist der Nachweis zu führen,
daß die Mindestanforderungen der o. g. ZTV erfüllt sind.

Mindestanforderung: Verformungsmodul auf  Erdplanum
Ev2 = 45 MN/m2

Die Prüfungen sind durch eine amtliche bzw. privatrechtlich anerkannte Prüfstelle nach Wahl des AG durchzuführen.
Eine Vergütung wird nur für Untersuchungen gewährt, die den genannten Bestimmungen entsprechen.
Untersuchungen, deren Ergebnisse unter den geforderten Resultaten liegen, sind ohne Vergütung zu wiederholen.
Die Protokolle der Untersuchungen sind der Bauleitung in doppelter Ausfertigung zu übergeben.
Die Bauleitung ist vor Ausführung der Untersuchungen zu informieren.
Menge: 3,000 St

**3.11.30 Plattendruckversuche auf Frostschutzschicht**
Plattendruckversuche auf Frostschutzschicht,
zusätzliche Untersuchungen nach ZTV SoB-StB als Kontrollprüfung.

Durch die Kontrollprüfung ist der Nachweis zu führen,
daß die Mindestanforderungen der o. g. ZTV erfüllt sind.

Mindestanforderung: Verformungsmodul auf  Frostschutzschicht
Ev2 = 100 MN/m2

Die Prüfungen sind durch eine amtliche bzw. privatrechtlich anerkannte Prüfstelle nach Wahl des AG durchzuführen.
Eine Vergütung wird nur für Untersuchungen gewährt, die den genannten Bestimmungen entsprechen.
Untersuchungen, deren Ergebnisse unter den geforderten Resultaten liegen, sind ohne Vergütung zu wiederholen.
Die Protokolle der Untersuchungen sind der Bauleitung in doppelter Ausfertigung zu übergeben.
Die Bauleitung ist vor Ausführung der Untersuchungen zu informieren.
Menge: 2,000 St

**3.11.40 Plattendruckversuche auf Schottertragschicht**
Plattendruckversuche auf Schottertragschicht,
zusätzliche Untersuchungen nach ZTV SoB-StB als Kontrollprüfung.

Durch die Kontrollprüfung ist der Nachweis zu führen,
daß die Mindestanforderungen der o. g. ZTV erfüllt sind.

Mindestanforderung: Verformungsmodul auf  Schottertragschicht
Ev2 = 120 MN/m2 (Gehweg / Stellplatz) bzw.
80MN/m2 Platzbereich

Die Prüfungen sind durch eine amtliche bzw. privatrechtlich anerkannte Prüfstelle nach Wahl des AG durchzuführen.
Eine Vergütung wird nur für Untersuchungen gewährt, die den genannten Bestimmungen entsprechen.
Untersuchungen, deren Ergebnisse unter den geforderten Resultaten liegen, sind ohne Vergütung zu wiederholen.
Die Protokolle der Untersuchungen sind der Bauleitung in doppelter Ausfertigung zu übergeben.
Die Bauleitung ist vor Ausführung der Untersuchungen zu informieren.
Menge: 3,000 St

**3.11.50 Wasserdurchlässigkeit der Tragschicht**
Wasserdurchlässigkeit der Tragschichten im eingebauten Zustand nach Wahl des AN prüfen.
Durchlässigkeitwert mind. kf größer gleich 5,4 x 10 hoch minus 5 m/s und Abschlämmbare Anteile unter UF5.
Menge: 1,000 St

**3.11.60 Abnahmeunterlagen**
*** Pauschalposition
Erstellung und Liefern der Abnahmeunterlagen der Straßenbauarbeiten:

-Bestandslageplan
-Eigenkontrollüberwachungen
-Materialnachweise und Eignungsprüfungen
-Bautagebuch

Die zu liefernden Unterlagen sind in schriftlicher Form (2-fach) in einem Ordner und auf einer DVD zu liefern
Menge: 1,000 psch

**3.11.70 Vermessung / Planunterlagen**
*** Pauschalposition
Vermessungsarbeiten,
Durchführung einer Bestandsvermessung und Erstellung eines Bestandslageplans Salzplatz als Abrechnungsgrundlage

bezogen auf UTM-Koordinaten,
Genauigkeit +-2-3 cm in Lage und Höhe,
auf DVD im pdf-Format und dxf-Format

Alle Vermessungsdaten / Planunterlagen sind dem AG 2-fach im Papierformat M 1:250 zu übergeben
Übergabe aller Daten nach Abschluss der Baumaßnahme an
den AG (spätestens 20 Werktage nach Beendigung).
Incl. aller erf. Nebenleistungen und Materialien.

Die Bestandsvermessung hat an einen amtlichen Höhenfestpunkt und einen amtlichen Polygonpunkt anzubinden.
Menge: 1,000 psch

### Bereich 4 Baustofflieferungen und Stundenlohnarbeiten

#### Abschnitt 4.1 Stundenlohnarbeiten

*Hinweis: Hinweis zu Stundenlohnarbeiten*
Für die Stundenlohnarbeiten werden für die Angebotswertung und die Abrechnung mindestens nachfolgende Stundensätze bzw. Materialsätze in Ansatz gebracht. Falls diese Ansätze vom Bieter nicht aktzeptiert werden, so kann er sie nach oben korrigieren; diese erhöhten Ansätze bilden dann die Grundlage für die Wertung seines Angebotes und für die Abrechnung.
Alle Positionen dieses Gewerkes sind Bedarfspositionen gemäß den zusätzlichen Vertragsbedingungen. Alle Geräte verstehen sich einschließlich Bedienung.
An- und Abtransport von Personal, Gerät oder Material ist mit den Einheitspreisen abgegolten und wird nicht separat vergütet.

**4.1.10 Poliere, Schachtmeister oder dgl.**
Menge: 10,000 h

**4.1.20 Facharbeiter**
Menge: 15,000 h

**4.1.30 Bauhelfer**
Menge: 15,000 h

*Hinweis*
Stundenlohnarbeiten durch Baugeräte auf Anordnung des AG ausführen.
Angeboten wird für das jeweilige Gerät ein Verrechnungssatz, der sämtliche Aufwendungen fuer den Einsatz enthält, insbesondere Gerätevorhalte- und Betriebsstoffkosten sowie sämtliche Zuschläge einschl. der Kosten für das Bedienungspersonal.
Der Verrechnungssatz gilt für das zum Zeitpunkt des Abrufes einsatzbereit auf der Baustelle befindliche Baugerät.
Abgerechnet wird nach tatsächlich geleisteten Arbeitsstunden.

**4.1.40 Bagger über 0,4 bis 1,0 m³**
Menge: 3,000 h

**4.1.50 Radlader, luftbereift bis 45 KW**
Radlader
Menge: 3,000 h

**4.1.60 Minibagger ca. 0,3 m³**
Menge: 3,000 h

**4.1.70 Rüttelplatte AT 2000**
Menge: 2,000 h

**4.1.80 Kompressor über 5 bis 10 m3/min**
Kompressor einschl. erf. Schläuche
Menge: 2,000 h

**4.1.90 Kompressorhammer bis 30 kg**
Kompressorhammer
Menge: 2,000 h

*Hinweis*
Stundenlohnarbeiten durch Lastkraftwagen auf Anordnung des AG ausführen.
Angeboten wird für den jeweiligen LKW ein Verrechnungssatz, der sämtliche Aufwendungen für den Einsatz; des LKW enthält, insbesondere Gerätevorhalte- und Betriebsstoffkosten sowie sämtliche Zuschläge einschl. der Kosten für den Fahrer.
Der Verrechnungssatz gilt für das zum Zeitpunkt des Abrufes einsatzbereit auf der Baustelle befindliche Fahrzeug.Abgerechnet wird nach tatsächlich geleisteten Arbeitsstunden und nach der tatsächlichen Nutzlast des jeweiligen LKW (ohne Erhöhung der Nutzlaststufe fuer Sonderfahrzeuge).

**4.1.100 LKW ca. 3,5 t Nutzlast**
Menge: 4,000 h

**4.1.110 LKW > 10 t Nutzlast**
LKW > 10 to
Menge: 4,000 h

#### Abschnitt 4.2 Baustofflieferungen

**4.2.10 Beton C 20/25 in kleinen Mengen**
Beton C20/25 in kleinen Mengen aus reinem Flusssand 0/30 und mind. 300 kg Zement für verschiedene Arbeiten liefern und einbauen.
Mengenermittlung nach Lieferschein
Menge: 5,000 t

**4.2.20 Natursand 0/3**
Liefern von Stoffen frei Verwendungsstelle.
Natursand 0/3 mm,
Mengenermittlung nach Lieferschein.
Menge: 1,000 t

**4.2.30 Splitt-Brechsand-Gemisch 0/8**
Liefern von Stoffen frei Verwendungsstelle.
Splitt-Brechsand-Gemisch 0/8 mm,
Mengenermittlung nach Lieferschein.
Menge: 1,000 t

**4.2.40 Splitt 2/5**
Liefern von Stoffen frei Verwendungsstelle.
Splitt 2/5 mm,
Mengenermittlung nach Lieferschein.
Menge: 1,000 t

**4.2.50 Schotter 0/32**
Liefern von Stoffen frei Verwendungsstelle.
Schotter 0/32 mm,
Mengenermittlung nach Lieferschein.
Menge: 1,000 t

**4.2.60 Oberboden liefern und einbauen**
Oberboden gesiebt,
'liefern .'
Menge: 1,000 t

**4.2.70 Fertigmörtel**
Liefern von Stoffen frei Verwendungsstelle.
Fertigmörtel.
Mengenermittlung nach Lieferschein.
Sack à 25 kg
Menge: 2,000 Sack

**4.2.80 Schnellmontagemörtel**
Liefern von Stoffen frei Verwendungsstelle.
Schnellmontagemörtel.
Mengenermittlung nach Lieferschein.
Eimer / Sack à 5 kg
Menge: 2,000 Sack

**4.2.90 Epoxidharz-Fugenmörtel**
Liefern von Stoffen frei Verwendungsstelle.
Epoxidharz-Fugenmörtel.
Mengenermittlung nach Lieferschein.
Eimer / Sack à 5 kg
Menge: 2,000 Sack

**4.2.100 Ashaltdeckschicht 0/8 liefern und einbauen**
Asphaltdeckschicht 0/8 liefern und als Profilausgleich oder für Niveauanpassungen / Ankeilungen und von Hand einbauen.
Menge: 1,000 t
